# Unidad de aire acondicionado portátil

- Propiedad del archivo: CYPE Ingenieros S.A.
- Formato: FIEBDC-3/2016
- Programa: Generador de precios de la construcción. CYPE Ingenieros, S.A.
- Fecha: 06/06/2025
- Divisa: EUR
- Costes indirectos: 3 %
- IVA: 21 %

## I Instalaciones

### IC Calefacción, refrigeración, climatización y A.C.S.

#### ICN Unidades autónomas de climatización

**ICN170** Ud Unidad de aire acondicionado portátil.
Unidad de aire acondicionado portátil, para gas R-290, alimentación monofásica (230V/50Hz), potencia frigorífica nominal 3,5 kW, potencia calorífica nominal 3 kW, consumo eléctrico nominal en refrigeración 1,35 kW, consumo eléctrico nominal en calefacción 1,07 kW, EER 2,6, COP 2,8, nivel sonoro 52 dBA, caudal de aire 380 m³/h, dimensiones 723x444x361 mm, peso 35 kg.
Incluye: Colocación de la unidad. Montaje de los accesorios.
Criterio de medición de proyecto: Número de unidades previstas, según documentación gráfica de Proyecto.
Criterio de medición de obra: Se medirá el número de unidades realmente ejecutadas según especificaciones de Proyecto.

| Código | Ud | Descripción | Rendimiento | Precio | Importe |
|---|---|---|---|---|---|
| mt42fre010b | Ud | Unidad de aire acondicionado portátil, para gas R-290, alimentación monofásica (230V/50Hz), potencia frigorífica nominal 3,5 kW, potencia calorífica nominal 3 kW, consumo eléctrico nominal en refrigeración 1,35 kW, consumo eléctrico nominal en calefacción 1,07 kW, EER 2,6, COP 2,8, nivel sonoro 52 dBA, caudal de aire 380 m³/h, dimensiones 723x444x361 mm, peso 35 kg. (material) | 1 | 538.2 | 538.200 |
| mo011 | h | Oficial 1ª montador. (mano de obra) | 0.3 | 23.74 | 7.122 |
| mo080 | h | Ayudante montador. (mano de obra) | 0.3 | 21.94 | 6.582 |
| % | % | Costes directos complementarios | 2 % | 551.904 | 11.038 |
|  |  | Costes directos |  |  | 562.942 |
