# Acumulador para calefacción, con producción de A.C.S

- Propiedad del archivo: CYPE Ingenieros S.A.
- Formato: FIEBDC-3/2016
- Programa: Generador de precios de la construcción. CYPE Ingenieros, S.A.
- Fecha: 26/06/2025
- Divisa: EUR
- Costes indirectos: 3 %
- IVA: 21 %

## I Instalaciones

### IC Calefacción, refrigeración, climatización y A.C.S.

#### ICS Sistemas de conducción de agua

**ICS066** Ud Acumulador para calefacción, con producción de A.C.S..
Acumulador de apoyo a calefacción, modelo BSP-1000B, "WOLF", capacidad 915 l, altura 2110 mm, diámetro 1000 mm, peso 194 kg, con aislamiento térmico de espuma de poliuretano libre de CFC y módulo para producción de A.C.S. FWS-2-60, de 60 kW, formado por regulador de la temperatura de A.C.S., intercambiador de placas y bomba de circulación con alimentación monofásica (230V/50Hz). Accesorios: grupo hidráulico, para el circuito de calefacción de baja temperatura, montado directamente en el acumulador; bomba de recirculación de A.C.S., montada en el módulo de producción de A.C.S. FWS-2. Incluso válvulas de corte, elementos de montaje y accesorios necesarios para su correcto funcionamiento.
Incluye: Replanteo. Colocación. Conexionado. Comprobación de su correcto funcionamiento.
Criterio de medición de proyecto: Número de unidades previstas, según documentación gráfica de Proyecto.
Criterio de medición de obra: Se medirá el número de unidades realmente ejecutadas según especificaciones de Proyecto.

| Código | Ud | Descripción | Rendimiento | Precio | Importe |
|---|---|---|---|---|---|
| mt38wol092b | Ud | Acumulador de apoyo a calefacción, modelo BSP-1000B, "WOLF", capacidad 915 l, altura 2110 mm, diámetro 1000 mm, peso 194 kg, con aislamiento térmico de espuma de poliuretano libre de CFC y módulo para producción de A.C.S. FWS-2-60, de 60 kW, formado por regulador de la temperatura de A.C.S., intercambiador de placas y bomba de circulación con alimentación monofásica (230V/50Hz). (material) | 1 | 4485 | 4485.000 |
| mt38wol110a | Ud | Grupo hidráulico para circuito de calefacción de baja temperatura, "WOLF", formado por bomba de circulación de caudal variable, de alta eficiencia, DN15-70, caudal nominal 1700 l/h, válvula mezcladora de 3 vías con servomotor, válvulas de corte, termómetro, válvula antirretorno y carcasa para aislamiento térmico, para montaje directo en el acumulador de inercia BSP. (material) | 1 | 1022 | 1022.000 |
| mt38wol113a | Ud | Bomba de recirculación de A.C.S., modelo BSP-ZP "WOLF", de alta eficiencia, para montaje en el módulo de producción de A.C.S. FWS-2. (material) | 1 | 736 | 736.000 |
| mt37sve010e | Ud | Válvula de esfera de latón niquelado para roscar de 1 1/4". (material) | 2 | 16.78 | 33.560 |
| mt37sve010d | Ud | Válvula de esfera de latón niquelado para roscar de 1". (material) | 2 | 12.15 | 24.300 |
| mt38www010 | Ud | Material auxiliar para instalaciones de calefacción. (material) | 1 | 1.68 | 1.680 |
| mo004 | h | Oficial 1ª calefactor. (mano de obra) | 1.749 | 23.74 | 41.521 |
| mo103 | h | Ayudante calefactor. (mano de obra) | 1.749 | 21.9 | 38.303 |
| % | % | Costes directos complementarios | 2 % | 6382.364 | 127.647 |
|  |  | Costes directos |  |  | 6510.011 |

## Recursos

**mt38wol092b** Ud Acumulador de apoyo a calefacción
Datos técnicos: Coste energético 6318.436 MJ; Emisión de CO2 251.668 kg
Residuos:
- embalaje: re150101 Envases de papel y cartón. (componente de residuo); rendimiento 2.562 kg; Código LER 15 01 01; Masa del elemento 1 kg; Volumen 0.001333 m3
- embalaje: re170201 Madera. (componente de residuo); rendimiento 0.654 kg; Código LER 17 02 01; Masa del elemento 1 kg; Volumen 0.000909 m3

**mt37sve010e** Ud Válvula de esfera de latón niquelado para roscar de 1 1/4"
Datos técnicos: Coste energético 1282.649 MJ; Emisión de CO2 86.201 kg
Residuos:
- embalaje: re150101 Envases de papel y cartón; rendimiento 0.072 kg

**mt37sve010d** Ud Válvula de esfera de latón niquelado para roscar de 1"
Datos técnicos: Coste energético 843.399 MJ; Emisión de CO2 56.701 kg
Residuos:
- embalaje: re150101 Envases de papel y cartón; rendimiento 0.072 kg
