# Concentrador de datos para contadores de energía o de agua

- Propiedad del archivo: CYPE Ingenieros S.A.
- Formato: FIEBDC-3/2016
- Programa: Generador de precios de la construcción. CYPE Ingenieros, S.A.
- Fecha: 23/01/2025
- Divisa: EUR
- Costes indirectos: 3 %
- IVA: 21 %

## I Instalaciones

### IC Calefacción, refrigeración, climatización y A.C.S.

#### ICX Dispositivos de control centralizado

**ICX050** Ud Concentrador de datos para contadores de energía o de agua.
Concentrador de datos para lectura a distancia de los contadores de energía o de agua de un máximo de 20 viviendas, con bus de comunicación M-Bus, pantalla y teclado, montaje en carril DIN, de 105x94x58 mm. Totalmente montado, conexionado y probado.
Incluye: Replanteo. Colocación y fijación de los elementos. Conexionado.
Criterio de medición de proyecto: Número de unidades previstas, según documentación gráfica de Proyecto.
Criterio de medición de obra: Se medirá el número de unidades realmente ejecutadas según especificaciones de Proyecto.

| Código | Ud | Descripción | Rendimiento | Precio | Importe |
|---|---|---|---|---|---|
| mt38alb735a | Ud | Concentrador de datos para lectura a distancia de los contadores de energía o de agua de un máximo de 20 viviendas, con bus de comunicación M-Bus, pantalla y teclado, montaje en carril DIN, de 105x94x58 mm. (material) | 1 | 1576.85 | 1576.850 |
| mt35cun200a | m | Cable bus apantallado de 2 hilos, de 1 mm² de sección por hilo (material) | 30 | 0.5 | 15.000 |
| mo005 | h | Oficial 1ª instalador de climatización. (mano de obra) | 1 | 23.74 | 23.740 |
| mo104 | h | Ayudante instalador de climatización. (mano de obra) | 1 | 21.9 | 21.900 |
| % | % | Costes directos complementarios | 2 % | 1637.490 | 32.750 |
|  |  | Costes directos |  |  | 1670.240 |

Residuos:
- colocación: mt35cun200a Cable bus apantallado de 2 hilos, de 1 mm² de sección por hilo; factor de residuo 0.0165

## Recursos

**mt38alb735a** Ud Concentrador de datos para lectura a distancia de los contadores de energía o de agua de un máximo de 20 viviendas
Datos técnicos: Coste energético 1.157 MJ; Emisión de CO2 1.822 kg
Residuos:
- embalaje: re150101 Envases de papel y cartón. (componente de residuo); rendimiento 2.143 kg; Código LER 15 01 01; Masa del elemento 1 kg; Volumen 0.001333 m3

**mt35cun200a** m Cable bus apantallado de 2 hilos, de 1 mm² de sección por hilo
Datos técnicos: Coste energético 3.353 MJ; Emisión de CO2 0.119 kg; Código LER 17 04 11; Masa del elemento 0.09 kg; Volumen 0.00006 m3
Residuos:
- embalaje: re150101 Envases de papel y cartón; rendimiento 0.065 kg
