# Estructura soporte para módulo solar fotovoltaico, sobre cubierta inclinada

- Propiedad del archivo: CYPE Ingenieros S.A.
- Formato: FIEBDC-3/2016
- Programa: Generador de precios de la construcción. CYPE Ingenieros, S.A.
- Fecha: 06/06/2025
- Divisa: EUR
- Costes indirectos: 3 %
- IVA: 21 %

## I Instalaciones

### IE Eléctricas

#### IEF Solar fotovoltaica

**IEF003** Ud Estructura soporte para módulo solar fotovoltaico, sobre cubierta inclinada.
Estructura soporte para módulo solar fotovoltaico, de aluminio, sobre cubierta inclinada. Incluso accesorios de montaje y elementos de fijación.
Incluye: Replanteo. Montaje y fijación.
Criterio de medición de proyecto: Número de unidades previstas, según documentación gráfica de Proyecto.
Criterio de medición de obra: Se medirá el número de unidades realmente ejecutadas según especificaciones de Proyecto.

| Código | Ud | Descripción | Rendimiento | Precio | Importe |
|---|---|---|---|---|---|
| mt35sol008 | Ud | Estructura soporte para módulo solar fotovoltaico, de aluminio, para cubierta inclinada, con accesorios de montaje y elementos de fijación. (material) | 1 | 64.5 | 64.500 |
| mo003 | h | Oficial 1ª electricista. (mano de obra) | 0.15 | 23.74 | 3.561 |
| mo102 | h | Ayudante electricista. (mano de obra) | 0.15 | 21.9 | 3.285 |
| % | % | Costes directos complementarios | 2 % | 71.346 | 1.427 |
|  |  | Costes directos |  |  | 72.773 |
