# Regulador de carga

- Propiedad del archivo: CYPE Ingenieros S.A.
- Formato: FIEBDC-3/2016
- Programa: Generador de precios de la construcción. CYPE Ingenieros, S.A.
- Fecha: 11/06/2024
- Divisa: EUR
- Costes indirectos: 3 %
- IVA: 21 %

## I Instalaciones

### IE Eléctricas

#### IEF Solar fotovoltaica

**IEF040** Ud Regulador de carga.
Regulador de carga MPPT, tensión nominal 12/24/36/48 V con reconocimiento automático, intensidad de carga nominal 45 A, potencia máxima a 12 V 650 W, potencia máxima a 24 V 1300 W, potencia máxima a 36 V 1950 W, potencia máxima a 48 V 2600 W, intensidad máxima de cortocircuito 50 A, tensión máxima en circuito abierto 150 V, eficiencia máxima 98%, dimensiones 185x250x95 mm, con puerto Ethernet, Bluetooth, gestión inteligente del acumulador de energía eléctrica, algoritmo de carga del acumulador de energía eléctrica programable, protecciones eléctricas y sensor de temperatura interna. Incluso accesorios necesarios para su correcta instalación.
Incluye: Montaje, fijación y nivelación. Conexionado y comprobación de su correcto funcionamiento.
Criterio de medición de proyecto: Número de unidades previstas, según documentación gráfica de Proyecto.
Criterio de medición de obra: Se medirá el número de unidades realmente ejecutadas según especificaciones de Proyecto.

| Código | Ud | Descripción | Rendimiento | Precio | Importe |
|---|---|---|---|---|---|
| mt35rfg040aa | Ud | Regulador de carga MPPT, tensión nominal 12/24/36/48 V con reconocimiento automático, intensidad de carga nominal 45 A, potencia máxima a 12 V 650 W, potencia máxima a 24 V 1300 W, potencia máxima a 36 V 1950 W, potencia máxima a 48 V 2600 W, intensidad máxima de cortocircuito 50 A, tensión máxima en circuito abierto 150 V, eficiencia máxima 98%, dimensiones 185x250x95 mm, con puerto Ethernet, Bluetooth, gestión inteligente del acumulador de energía eléctrica, algoritmo de carga del acumulador de energía eléctrica programable, protecciones eléctricas y sensor de temperatura interna. (material) | 1 | 498.82 | 498.820 |
| mo003 | h | Oficial 1ª electricista. (mano de obra) | 0.22 | 22.74 | 5.003 |
| mo102 | h | Ayudante electricista. (mano de obra) | 0.22 | 20.98 | 4.616 |
| % | % | Costes directos complementarios | 2 % | 508.439 | 10.169 |
|  |  | Costes directos |  |  | 518.608 |
