# Relé térmico

- Propiedad del archivo: CYPE Ingenieros S.A.
- Formato: FIEBDC-3/2016
- Programa: Generador de precios de la construcción. CYPE Ingenieros, S.A.
- Fecha: 18/10/2024
- Divisa: EUR
- Costes indirectos: 3 %
- IVA: 21 %

## I Instalaciones

### IE Eléctricas

#### IEX Aparamenta

**IEX240** Ud Relé térmico.
Relé térmico electromecánico, tripolar (3P), intensidad ajustable de 0,16 a 0,25 A, con función de protección contra fallos de fase, rearme manual y automático, compensación de temperatura, indicador de disparo y pulsador de prueba y desconexión, contactos 1NA+1NC, de 45x72x100 mm, para conexión a contactor. Totalmente montado, conexionado y probado.
Incluye: Montaje y conexionado del elemento.
Criterio de medición de proyecto: Número de unidades previstas, según documentación gráfica de Proyecto.
Criterio de medición de obra: Se medirá el número de unidades realmente ejecutadas según especificaciones de Proyecto.

| Código | Ud | Descripción | Rendimiento | Precio | Importe |
|---|---|---|---|---|---|
| mt35amc180aa | Ud | Relé térmico electromecánico, tripolar (3P), intensidad ajustable de 0,16 a 0,25 A, con función de protección contra fallos de fase, rearme manual y automático, compensación de temperatura, indicador de disparo y pulsador de prueba y desconexión, contactos 1NA+1NC, de 45x72x100 mm, para conexión a contactor. (material) | 1 | 218.4 | 218.400 |
| mo003 | h | Oficial 1ª electricista. (mano de obra) | 0.34 | 22.74 | 7.732 |
| % | % | Costes directos complementarios | 2 % | 226.132 | 4.523 |
|  |  | Costes directos |  |  | 230.655 |

## Recursos

**mt35amc180aa** Ud Relé térmico electromecánico
Datos técnicos: Coste energético 28.198 MJ; Emisión de CO2 1.515 kg
Residuos:
- embalaje: re150101 Envases de papel y cartón. (componente de residuo); rendimiento 0.038 kg; Código LER 15 01 01; Masa del elemento 1 kg; Volumen 0.001333 m3
