# Sensor de temperatura ambiente Z-Wave. Instalación en superficie

- Propiedad del archivo: CYPE Ingenieros S.A.
- Formato: FIEBDC-3/2016
- Programa: Generador de precios de la construcción. CYPE Ingenieros, S.A.
- Fecha: 18/10/2024
- Divisa: EUR
- Costes indirectos: 3 %
- IVA: 21 %

## I Instalaciones

### IM Domóticas e inmóticas

#### IMZ Componentes del sistema Z-Wave

**IMZ130** Ud Sensor de temperatura ambiente Z-Wave. Instalación en superficie.
Sensor de temperatura ambiente con contacto libre de tensión, de superficie, Z-Wave, de 58x34x18 mm, color blanco, frecuencia de funcionamiento 868,42 MHz, rango de medición de temperatura entre 0°C y 55°C, grado de protección IP20, alimentación a pilas. Instalación en superficie. Incluso elementos de fijación.
Incluye: Colocación. Montaje, conexionado y comprobación de su correcto funcionamiento.
Criterio de medición de proyecto: Número de unidades previstas, según documentación gráfica de Proyecto.
Criterio de medición de obra: Se medirá el número de unidades realmente ejecutadas según especificaciones de Proyecto.

| Código | Ud | Descripción | Rendimiento | Precio | Importe |
|---|---|---|---|---|---|
| mt35dzs030a | Ud | Sensor de temperatura ambiente con contacto libre de tensión, de superficie, Z-Wave, de 58x34x18 mm, color blanco, frecuencia de funcionamiento 868,42 MHz, rango de medición de temperatura entre 0°C y 55°C, grado de protección IP20, alimentación a pilas, con elementos de fijación. (material) | 1 | 29.38 | 29.380 |
| mo123 | h | Especialista en la puesta en marcha de instalaciones. (mano de obra) | 0.35 | 43.01 | 15.054 |
| % | % | Costes directos complementarios | 2 % | 44.434 | 0.889 |
|  |  | Costes directos |  |  | 45.323 |
