# Compresor de aire de tornillo, con depósito

- Propiedad del archivo: CYPE Ingenieros S.A.
- Formato: FIEBDC-3/2016
- Programa: Generador de precios de la construcción. CYPE Ingenieros, S.A.
- Fecha: 03/10/2024
- Divisa: EUR
- Costes indirectos: 3 %
- IVA: 21 %

## I Instalaciones

### IX Aire comprimido y gases medicinales

#### IXO Compresores de aire

**IXO030** Ud Compresor de aire de tornillo, con depósito.
Compresor de aire de tornillo, con transmisión por correa, insonorizado, presión máxima de trabajo 8 bar, con motor eléctrico de 5,5 kW de potencia, para alimentación trifásica a 400 V, con depósito de chapa de acero acabado con esmalte de poliuretano de 270 litros de capacidad, para un caudal de 846 l/min, presión acústica de 64 dBA a 4 m de distancia, de 720x1543x1337 mm, con sistema de enfriamiento, pies de apoyo, válvulas, panel de control con pantalla LCD y cuadro eléctrico con arrancador estrella-triángulo.
Incluye: Colocación. Conexionado y comprobación de su correcto funcionamiento.
Criterio de medición de proyecto: Número de unidades previstas, según documentación gráfica de Proyecto.
Criterio de medición de obra: Se medirá el número de unidades realmente ejecutadas según especificaciones de Proyecto.

| Código | Ud | Descripción | Rendimiento | Precio | Importe |
|---|---|---|---|---|---|
| mt43cac230aa | Ud | Compresor de aire de tornillo, con transmisión por correa, insonorizado, presión máxima de trabajo 8 bar, con motor eléctrico de 5,5 kW de potencia, para alimentación trifásica a 400 V, con depósito de chapa de acero acabado con esmalte de poliuretano de 270 litros de capacidad, para un caudal de 846 l/min, presión acústica de 64 dBA a 4 m de distancia, de 720x1543x1337 mm, con sistema de enfriamiento, pies de apoyo, válvulas, panel de control con pantalla LCD y cuadro eléctrico con arrancador estrella-triángulo. (material) | 1 | 9584.25 | 9584.250 |
| mo008 | h | Oficial 1ª fontanero. (mano de obra) | 0.95 | 22.74 | 21.603 |
| mo107 | h | Ayudante fontanero. (mano de obra) | 0.95 | 20.98 | 19.931 |
| % | % | Costes directos complementarios | 2 % | 9625.784 | 192.516 |
|  |  | Costes directos |  |  | 9818.300 |
