# Secador frigorífico de aire comprimido

- Propiedad del archivo: CYPE Ingenieros S.A.
- Formato: FIEBDC-3/2016
- Programa: Generador de precios de la construcción. CYPE Ingenieros, S.A.
- Fecha: 06/06/2025
- Divisa: EUR
- Costes indirectos: 3 %
- IVA: 21 %

## I Instalaciones

### IX Aire comprimido y gases medicinales

#### IXS Secadores de aire comprimido

**IXS010** Ud Secador frigorífico de aire comprimido.
Secador frigorífico de aire comprimido, para un caudal de 7700 l/min, presión máxima de trabajo 14 bar, con conexiones roscadas hembra de 1 1/2" de diámetro, gas refrigerante R-410A, alimentación monofásica a 230 V, consumo eléctrico 1136 W, de 580x587x899 mm, con intercambiador de calor aire-aire, purgador de condensados capacitivo y panel de control con pantalla LCD.
Incluye: Colocación. Conexionado y comprobación de su correcto funcionamiento.
Criterio de medición de proyecto: Número de unidades previstas, según documentación gráfica de Proyecto.
Criterio de medición de obra: Se medirá el número de unidades realmente ejecutadas según especificaciones de Proyecto.

| Código | Ud | Descripción | Rendimiento | Precio | Importe |
|---|---|---|---|---|---|
| mt43sac020w | Ud | Secador frigorífico de aire comprimido, para un caudal de 7700 l/min, presión máxima de trabajo 14 bar, con conexiones roscadas hembra de 1 1/2" de diámetro, gas refrigerante R-410A, alimentación monofásica a 230 V, consumo eléctrico 1136 W, de 580x587x899 mm, con intercambiador de calor aire-aire, purgador de condensados capacitivo y panel de control con pantalla LCD. (material) | 1 | 5450.25 | 5450.250 |
| mo008 | h | Oficial 1ª fontanero. (mano de obra) | 1.4 | 23.74 | 33.236 |
| mo107 | h | Ayudante fontanero. (mano de obra) | 1.4 | 21.9 | 30.660 |
| % | % | Costes directos complementarios | 2 % | 5514.146 | 110.283 |
|  |  | Costes directos |  |  | 5624.429 |
