# Separador de agua y aceite

- Propiedad del archivo: CYPE Ingenieros S.A.
- Formato: FIEBDC-3/2016
- Programa: Generador de precios de la construcción. CYPE Ingenieros, S.A.
- Fecha: 03/10/2024
- Divisa: EUR
- Costes indirectos: 3 %
- IVA: 21 %

## I Instalaciones

### IX Aire comprimido y gases medicinales

#### IXW Elementos

**IXW055** Ud Separador de agua y aceite.
Separador de agua y aceite de dos etapas de polietileno de alta densidad (PEAD/HDPE), con filtro de polietileno y de carbón activo, para un caudal de 900 l/min, presión máxima de trabajo 16 bar, de 250x147x216 mm, con una entrada de condensados de 1/4" de diámetro y una salida de agua de 3/8" de diámetro.
Incluye: Colocación. Conexionado y comprobación de su correcto funcionamiento.
Criterio de medición de proyecto: Número de unidades previstas, según documentación gráfica de Proyecto.
Criterio de medición de obra: Se medirá el número de unidades realmente ejecutadas según especificaciones de Proyecto.

| Código | Ud | Descripción | Rendimiento | Precio | Importe |
|---|---|---|---|---|---|
| mt43rac020a | Ud | Separador de agua y aceite de dos etapas de polietileno de alta densidad (PEAD/HDPE), con filtro de polietileno y de carbón activo, para un caudal de 900 l/min, presión máxima de trabajo 16 bar, de 250x147x216 mm, con una entrada de condensados de 1/4" de diámetro y una salida de agua de 3/8" de diámetro. (material) | 1 | 119.73 | 119.730 |
| mo008 | h | Oficial 1ª fontanero. (mano de obra) | 0.2 | 22.74 | 4.548 |
| mo107 | h | Ayudante fontanero. (mano de obra) | 0.2 | 20.98 | 4.196 |
| % | % | Costes directos complementarios | 2 % | 128.474 | 2.569 |
|  |  | Costes directos |  |  | 131.043 |
