# Enrollador de manguera de aire comprimido

- Propiedad del archivo: CYPE Ingenieros S.A.
- Formato: FIEBDC-3/2016
- Programa: Generador de precios de la construcción. CYPE Ingenieros, S.A.
- Fecha: 03/10/2024
- Divisa: EUR
- Costes indirectos: 3 %
- IVA: 21 %

## I Instalaciones

### IX Aire comprimido y gases medicinales

#### IXW Elementos

**IXW090** Ud Enrollador de manguera de aire comprimido.
Enrollador de manguera de aire comprimido, cerrado, automático, de PVC, con soporte giratorio 180°, presión máxima de trabajo 15 bar, con manguera de salida de aire, de PVC reforzado con poliéster, de 8/12 mm de diámetro nominal y 10 m de longitud, enchufe rápido, manguera de entrada de aire, de PVC reforzado con poliéster y conector para enchufe rápido, con retorno controlado, sistema antiestrangulamiento y dispositivo de bloqueo.
Incluye: Colocación. Conexionado y comprobación de su correcto funcionamiento.
Criterio de medición de proyecto: Número de unidades previstas, según documentación gráfica de Proyecto.
Criterio de medición de obra: Se medirá el número de unidades realmente ejecutadas según especificaciones de Proyecto.

| Código | Ud | Descripción | Rendimiento | Precio | Importe |
|---|---|---|---|---|---|
| mt43nac010a | Ud | Enrollador de manguera de aire comprimido, cerrado, automático, de PVC, con soporte giratorio 180°, presión máxima de trabajo 15 bar, con manguera de salida de aire, de PVC reforzado con poliéster, de 8/12 mm de diámetro nominal y 10 m de longitud, enchufe rápido, manguera de entrada de aire, de PVC reforzado con poliéster y conector para enchufe rápido, con retorno controlado, sistema antiestrangulamiento y dispositivo de bloqueo. (material) | 1 | 198.47 | 198.470 |
| mo008 | h | Oficial 1ª fontanero. (mano de obra) | 0.3 | 22.74 | 6.822 |
| mo107 | h | Ayudante fontanero. (mano de obra) | 0.3 | 20.98 | 6.294 |
| % | % | Costes directos complementarios | 2 % | 211.586 | 4.232 |
|  |  | Costes directos |  |  | 215.818 |
