# Marco metálico para vidrio cortafuego

- Propiedad del archivo: CYPE Ingenieros S.A.
- Formato: FIEBDC-3/2016
- Programa: Generador de precios de la construcción. CYPE Ingenieros, S.A.
- Fecha: 23/01/2025
- Divisa: EUR
- Costes indirectos: 3 %
- IVA: 21 %

## L Carpintería, cerrajería, vidrios y protecciones solares

### LC Carpintería

#### LCR Marcos y premarcos

**LCR010** m Marco metálico para vidrio cortafuego.
Marco metálico de perfil de acero inoxidable AISI 304, de 1,5 mm de espesor, resistencia al fuego EI60, según UNE-EN 13501-1, para vidrio cortafuego de 6 a 34 mm de espesor, fijado al paramento.
Criterio de valoración económica: El precio no incluye el sellado de la junta entre la carpintería exterior y el paramento.
Incluye: Replanteo y marcado de los puntos de fijación. Colocación del marco metálico. Fijación al paramento. Sellado de juntas.
Criterio de medición de proyecto: Longitud medida a ejes, según documentación gráfica de Proyecto.
Criterio de medición de obra: Se medirá, a ejes, la longitud realmente ejecutada según especificaciones de Proyecto.

| Código | Ud | Descripción | Rendimiento | Precio | Importe |
|---|---|---|---|---|---|
| mt26pem020k | m | Perfil de acero inoxidable AISI 304, de 1,5 mm de espesor, resistencia al fuego EI60, según UNE-EN 13501-1, para conformado de marco de vidrio cortafuego de 6 a 34 mm de espesor, con accesorios, juntas y elementos de fijación. (material) | 1 | 58.2 | 58.200 |
| mt41phi015d | m | Cinta, de fibras minerales, 12x3 mm, para el sellado de juntas entre el vidrio y la estructura. (material) | 2 | 1.22 | 2.440 |
| mt41phi040a | Ud | Cartucho de 310 ml de masilla intumescente, color gris antracita, para sellado de juntas y aberturas. (material) | 0.3 | 21.24 | 6.372 |
| mo018 | h | Oficial 1ª cerrajero. (mano de obra) | 0.08 | 23.41 | 1.873 |
| mo059 | h | Ayudante cerrajero. (mano de obra) | 0.08 | 21.99 | 1.759 |
| % | % | Costes directos complementarios | 2 % | 70.644 | 1.413 |
|  |  | Costes directos |  |  | 72.057 |

Residuos:
- colocación: mt41phi040a Cartucho de 310 ml de masilla intumescente, color gris antracita, para sellado de juntas y aberturas; factor de residuo 0.0275

## Recursos

**mt41phi040a** Ud Cartucho de 310 ml de masilla intumescente, color gris antracita, para sellado de juntas y aberturas
Datos técnicos: Coste energético 46.874 MJ; Emisión de CO2 2.038 kg; Código LER 17 09 04; Masa del elemento 0.496 kg; Volumen 0.000331 m3
Residuos:
- embalaje: re170203 Plástico. (componente de residuo); rendimiento 0.2 kg; Código LER 17 02 03; Masa del elemento 1 kg; Volumen 0.001667 m3
