# Estor enrollable de tejido ignífugo opaco

- Propiedad del archivo: CYPE Ingenieros S.A.
- Formato: FIEBDC-3/2016
- Programa: Generador de precios de la construcción. CYPE Ingenieros, S.A.
- Fecha: 06/06/2025
- Divisa: EUR
- Costes indirectos: 3 %
- IVA: 21 %

## L Carpintería, cerrajería, vidrios y protecciones solares

### LS Protecciones solares

#### LSE Estores enrollables

**LSE025** Ud Estor enrollable de tejido ignífugo opaco.
Estor enrollable, de 1000 mm de anchura y 1200 mm de altura, con tejido ignífugo opaco, de poliéster recubierto de PVC, con la cara exterior de color gris claro y la cara interior de color gris, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm013aba | Ud | Estor enrollable, de 1000 mm de anchura y 1200 mm de altura, con tejido ignífugo opaco, de poliéster recubierto de PVC, con la cara exterior de color gris claro y la cara interior de color gris, incluso anclajes mecánicos para fijación al soporte. (material) | 1 | 127.07 | 127.070 |
| mt44stm020a | Ud | Kit para el accionamiento de estor enrollable, con cadena de PVC para maniobra de recogida, en el lado derecho. (material) | 1 | 9.7 | 9.700 |
| mo011 | h | Oficial 1ª montador. (mano de obra) | 0.506 | 23.74 | 12.012 |
| mo080 | h | Ayudante montador. (mano de obra) | 0.76 | 21.94 | 16.674 |
| % | % | Costes directos complementarios | 2 % | 165.456 | 3.309 |
|  |  | Costes directos |  |  | 168.765 |

Residuos:
- colocación: mt44stm013aba; factor de residuo 0.044

## Recursos

**mt44stm013aba** Ud Estor enrollable
Datos técnicos: Coste energético 35.393 MJ; Emisión de CO2 1.324 kg; Código LER 20 01 11; Masa del elemento 0.62 kg; Volumen 0.000827 m3
Residuos:
- embalaje: re170203 Plástico. (componente de residuo); rendimiento 0.1 kg; Código LER 17 02 03; Masa del elemento 1 kg; Volumen 0.001667 m3

**mt44stm020a** Ud Kit para el accionamiento de estor enrollable, con cadena de PVC para maniobra de recogida, en el lado derecho
Datos técnicos: Coste energético 6.661 MJ; Emisión de CO2 0.759 kg
Residuos:
- embalaje: re150101 Envases de papel y cartón. (componente de residuo); rendimiento 0.032 kg; Código LER 15 01 01; Masa del elemento 1 kg; Volumen 0.001333 m3
