# Kit de accesorios para fijación de toldo de vela tensada

- Propiedad del archivo: CYPE Ingenieros S.A.
- Formato: FIEBDC-3/2016
- Programa: Generador de precios de la construcción. CYPE Ingenieros, S.A.
- Fecha: 26/06/2025
- Divisa: EUR
- Costes indirectos: 3 %
- IVA: 21 %

## L Carpintería, cerrajería, vidrios y protecciones solares

### LS Protecciones solares

#### LSS Velas tensadas

**LSS040** Ud Kit de accesorios para fijación de toldo de vela tensada.
Kit de accesorios de acero galvanizado, para la fijación a el mástil del toldo de vela tensada.
Incluye: Montaje de los accesorios. Tensado del toldo de vela.
Criterio de medición de proyecto: Número de unidades previstas, según documentación gráfica de Proyecto.
Criterio de medición de obra: Se medirá el número de unidades realmente ejecutadas según especificaciones de Proyecto.

| Código | Ud | Descripción | Rendimiento | Precio | Importe |
|---|---|---|---|---|---|
| mt44vel045a | m² | Kit de accesorios de acero galvanizado, para la fijación a el mástil del toldo de vela tensada, compuesto de cables, tensores y anclajes. (material) | 1 | 24 | 24.000 |
| mo011 | h | Oficial 1ª montador. (mano de obra) | 0.8 | 23.74 | 18.992 |
| mo080 | h | Ayudante montador. (mano de obra) | 0.8 | 21.94 | 17.552 |
| % | % | Costes directos complementarios | 2 % | 60.544 | 1.211 |
|  |  | Costes directos |  |  | 61.755 |
