# Aislamiento térmico de hogar o campana de chimenea

- Propiedad del archivo: CYPE Ingenieros S.A.
- Formato: FIEBDC-3/2016
- Programa: Generador de precios de la construcción. CYPE Ingenieros, S.A.
- Fecha: 06/06/2025
- Divisa: EUR
- Costes indirectos: 3 %
- IVA: 21 %

## N Aislamientos e impermeabilizaciones

### NA Aislamientos térmicos

#### NAH Chimeneas y hogares

**NAH010** m² Aislamiento térmico de hogar o campana de chimenea.
Aislamiento térmico de hogar o campana de chimenea, con panel de lana de roca, Rocflam "ISOVER", de 30 mm de espesor, revestido por una de sus caras con una lámina de aluminio, según UNE-EN 13162. Colocación en obra: a tope, con fijaciones mecánicas.
Incluye: Limpieza y preparación de la superficie soporte. Replanteo y corte del aislamiento. Colocación del aislamiento. Fijación del aislamiento.
Criterio de medición de proyecto: Superficie medida según documentación gráfica de Proyecto.
Criterio de medición de obra: Se medirá la superficie realmente ejecutada según especificaciones de Proyecto.

| Código | Ud | Descripción | Rendimiento | Precio | Importe |
|---|---|---|---|---|---|
| mt16lri050a | m² | Panel de lana de roca, Rocflam "ISOVER", de 30 mm de espesor, revestido por una de sus caras con una lámina de aluminio, según UNE-EN 13162, Euroclase A1 de reacción al fuego según UNE-EN 13501-1, de aplicación como aislante térmico y acústico, y protección preventiva frente al fuego de hogares y campanas de chimeneas o extractores de humos. (material) | 1.05 | 34.8 | 36.540 |
| mt16aaa020ac | Ud | Fijación mecánica para paneles aislantes de lana mineral, colocados directamente sobre la superficie soporte. (material) | 6.667 | 0.13 | 0.867 |
| mo054 | h | Oficial 1ª montador de aislamientos. (mano de obra) | 0.1 | 23.74 | 2.374 |
| mo101 | h | Ayudante montador de aislamientos. (mano de obra) | 0.1 | 21.94 | 2.194 |
| % | % | Costes directos complementarios | 2 % | 41.975 | 0.840 |
|  |  | Costes directos |  |  | 42.815 |

Residuos:
- colocación: mt16lri050a; factor de residuo 0.024

## Recursos

**mt16lri050a** m² Panel de lana de roca
Datos técnicos: Coste energético 72.642 MJ; Emisión de CO2 1.964 kg; Código LER 17 06 04; Masa del elemento 1.2 kg; Volumen 0.002 m3
Residuos:
- embalaje: re170203 Plástico. (componente de residuo); rendimiento 0.034 kg; Código LER 17 02 03; Masa del elemento 1 kg; Volumen 0.001667 m3

**mt16aaa020ac** Ud Fijación mecánica para paneles aislantes de lana mineral, colocados directamente sobre la superficie soporte
Datos técnicos: Coste energético 0.233 MJ; Emisión de CO2 0.071 kg
Residuos:
- embalaje: re150101 Envases de papel y cartón. (componente de residuo); rendimiento 0.072 kg; Código LER 15 01 01; Masa del elemento 1 kg; Volumen 0.001333 m3
