# Aislamiento térmico de hogar o campana de chimenea

- Propiedad del archivo: CYPE Ingenieros S.A.
- Formato: FIEBDC-3/2016
- Programa: Generador de precios de la construcción. CYPE Ingenieros, S.A.
- Fecha: 23/01/2025
- Divisa: EUR
- Costes indirectos: 3 %
- IVA: 21 %

## N Aislamientos e impermeabilizaciones

### NA Aislamientos térmicos

#### NAH Chimeneas y hogares

**NAH010** m² Aislamiento térmico de hogar o campana de chimenea.
Aislamiento térmico de hogar o campana de chimenea, con panel rígido de lana de roca volcánica, revestido por una de sus caras con una lámina de aluminio, Firerock 910.219 "ROCKWOOL", de 30 mm de espesor, según UNE-EN 13162, resistencia térmica 0,7 m²K/W, conductividad térmica 0,041 W/(mK). Colocación en obra: a tope, con fijaciones mecánicas.
Incluye: Limpieza y preparación de la superficie soporte. Replanteo y corte del aislamiento. Colocación del aislamiento. Fijación del aislamiento.
Criterio de medición de proyecto: Superficie medida según documentación gráfica de Proyecto.
Criterio de medición de obra: Se medirá la superficie realmente ejecutada según especificaciones de Proyecto.

| Código | Ud | Descripción | Rendimiento | Precio | Importe |
|---|---|---|---|---|---|
| mt16lrw130a | m² | Panel rígido de lana de roca volcánica, revestido por una de sus caras con una lámina de aluminio, Firerock 910.219 "ROCKWOOL", de 30 mm de espesor, según UNE-EN 13162, resistencia térmica 0,7 m²K/W, conductividad térmica 0,041 W/(mK), Euroclase A1 de reacción al fuego según UNE-EN 13501-1, de aplicación como aislamiento térmico de chimeneas. (material) | 1.05 | 31.59 | 33.170 |
| mt16aaa020ac | Ud | Fijación mecánica para paneles aislantes de lana mineral, colocados directamente sobre la superficie soporte. (material) | 6.667 | 0.13 | 0.867 |
| mo054 | h | Oficial 1ª montador de aislamientos. (mano de obra) | 0.1 | 23.74 | 2.374 |
| mo101 | h | Ayudante montador de aislamientos. (mano de obra) | 0.1 | 21.94 | 2.194 |
| % | % | Costes directos complementarios | 2 % | 38.605 | 0.772 |
|  |  | Costes directos |  |  | 39.377 |

Residuos:
- colocación: mt16lrw130a; factor de residuo 0.03

## Recursos

**mt16lrw130a** m² Panel rígido de lana de roca volcánica
Datos técnicos: Coste energético 46.417 MJ; Emisión de CO2 2.873 kg; Código LER 17 06 04; Masa del elemento 3.15 kg; Volumen 0.00525 m3
Residuos:
- embalaje: re170203 Plástico. (componente de residuo); rendimiento 0.034 kg; Código LER 17 02 03; Masa del elemento 1 kg; Volumen 0.001667 m3

**mt16aaa020ac** Ud Fijación mecánica para paneles aislantes de lana mineral, colocados directamente sobre la superficie soporte
Datos técnicos: Coste energético 0.233 MJ; Emisión de CO2 0.071 kg
Residuos:
- embalaje: re150101 Envases de papel y cartón. (componente de residuo); rendimiento 0.072 kg; Código LER 15 01 01; Masa del elemento 1 kg; Volumen 0.001333 m3
