# Aislamiento acústico a ruido aéreo, en partición desmontable, a través del plenum

- Propiedad del archivo: CYPE Ingenieros S.A.
- Formato: FIEBDC-3/2016
- Programa: Generador de precios de la construcción. CYPE Ingenieros, S.A.
- Fecha: 06/06/2025
- Divisa: EUR
- Costes indirectos: 3 %
- IVA: 21 %

## N Aislamientos e impermeabilizaciones

### NB Aislamientos acústicos

#### NBP Particiones

**NBP100** m² Aislamiento acústico a ruido aéreo, en partición desmontable, a través del plenum.
Barrera acústica a ruido aéreo, en partición desmontable, a través del plenum, formada por panel acústico autoportante de lana mineral, modelo Acoustimass "ROCKFON", compuesto por módulos de 1200x1000x80 mm, revestido por las dos caras con un complejo kraft-aluminio, colocado directamente entre el forjado y los perfiles superiores de la partición desmontable, para mejorar el aislamiento acústico lateral entre espacios. Incluso cinta autoadhesiva de aluminio, para el sellado y fijación del aislamiento.
Incluye: Replanteo. Corte y ajuste de los paneles. Colocación de los paneles. Sellado de juntas y uniones.
Criterio de medición de proyecto: Superficie medida según documentación gráfica de Proyecto.
Criterio de medición de obra: Se medirá la superficie realmente ejecutada según especificaciones de Proyecto.

| Código | Ud | Descripción | Rendimiento | Precio | Importe |
|---|---|---|---|---|---|
| mt16par120f | m² | Panel acústico autoportante de lana mineral, modelo Acoustimass "ROCKFON", compuesto por módulos de 1200x1000x80 mm, revestido por las dos caras con un complejo kraft-aluminio, Euroclase A2-s1, d0 de reacción al fuego según UNE-EN 13501-1, con 19 dB de índice global de reducción acústica, Rw, como barrera acústica en plenums, entre el forjado y la divisoria. (material) | 1.05 | 61.51 | 64.586 |
| mt42con020 | m | Cinta autoadhesiva de aluminio, de 50 micras de espesor y 65 mm de anchura, a base de resinas acrílicas, para el sellado y fijación del aislamiento. (material) | 1.5 | 0.19 | 0.285 |
| mo054 | h | Oficial 1ª montador de aislamientos. (mano de obra) | 0.5 | 23.74 | 11.870 |
| mo101 | h | Ayudante montador de aislamientos. (mano de obra) | 0.5 | 21.94 | 10.970 |
| % | % | Costes directos complementarios | 2 % | 87.711 | 1.754 |
|  |  | Costes directos |  |  | 89.465 |

Residuos:
- colocación: mt16par120f; factor de residuo 0.024
- colocación: mt42con020; factor de residuo 0.048

## Recursos

**mt16par120f** m² Panel acústico autoportante de lana mineral
Datos técnicos: Coste energético 128.350 MJ; Emisión de CO2 6.276 kg; Código LER 17 06 04; Masa del elemento 3.2 kg; Volumen 0.005333 m3
Residuos:
- embalaje: re170203 Plástico. (componente de residuo); rendimiento 0.034 kg; Código LER 17 02 03; Masa del elemento 1 kg; Volumen 0.001667 m3

**mt42con020** m Cinta autoadhesiva de aluminio
Datos técnicos: Coste energético 3.059 MJ; Emisión de CO2 0.214 kg; Código LER 17 04 02; Masa del elemento 0.023 kg; Volumen 0.000015 m3
Residuos:
- embalaje: re170203 Plástico; rendimiento 0.005 kg
