# Impermeabilización de alféizar con láminas asfálticas

- Propiedad del archivo: CYPE Ingenieros S.A.
- Formato: FIEBDC-3/2016
- Programa: Generador de precios de la construcción. CYPE Ingenieros, S.A.
- Fecha: 06/06/2025
- Divisa: EUR
- Costes indirectos: 3 %
- IVA: 21 %

## N Aislamientos e impermeabilizaciones

### NI Impermeabilizaciones

#### NIF Fachadas

**NIF031** m Impermeabilización de alféizar con láminas asfálticas.
Impermeabilización de alféizar con lámina impermeabilizante autoadhesiva de betún modificado con elastómero (SBS), LBA-20-PE, con armadura de fieltro de poliéster reforzado y estabilizado de 160 g/m², con geotextil de polietileno TEXFace® de 160 g/m² que actúa como autoprotección superior y plástico desechable siliconado en la cara inferior, tipo monocapa, totalmente adherida al soporte con soplete, previa imprimación con pintura asfáltica Sopradère "SOPREMA", a base de betún asfáltico modificado y cargas minerales en base solvente, de aplicación en frío, preparada para recibir el vierteaguas.
Criterio de valoración económica: El precio no incluye el vierteaguas.
Incluye: Limpieza y preparación de la superficie. Aplicación de la imprimación. Colocación de la impermeabilización.
Criterio de medición de proyecto: Longitud medida según documentación gráfica de Proyecto.
Criterio de medición de obra: Se medirá la longitud realmente ejecutada según especificaciones de Proyecto.

| Código | Ud | Descripción | Rendimiento | Precio | Importe |
|---|---|---|---|---|---|
| mt27pas010d | l | Pintura asfáltica Sopradère "SOPREMA", a base de betún asfáltico modificado y cargas minerales en base solvente, de aplicación en frío. (material) | 0.15 | 4.73 | 0.710 |
| mt14lar010g | m² | Lámina impermeabilizante autoadhesiva de betún modificado con elastómero (SBS), LBA-20-PE, con armadura de fieltro de poliéster reforzado y estabilizado de 160 g/m², con geotextil de polietileno TEXFace® de 160 g/m² que actúa como autoprotección superior y plástico desechable siliconado en la cara inferior, y coeficiente de difusión frente al gas radón 2x10-12 m²/s. Según UNE-EN 13707. (material) | 0.315 | 8.65 | 2.725 |
| mo029 | h | Oficial 1ª aplicador de láminas impermeabilizantes. (mano de obra) | 0.15 | 23.1 | 3.465 |
| mo067 | h | Ayudante aplicador de láminas impermeabilizantes. (mano de obra) | 0.15 | 21.94 | 3.291 |
| % | % | Costes directos complementarios | 2 % | 10.191 | 0.204 |
|  |  | Costes directos |  |  | 10.395 |

Residuos:
- colocación: mt27pas010d; factor de residuo 0.0105
- colocación: mt14lar010g; factor de residuo 0.0564435

## Recursos

**mt27pas010d** l Pintura asfáltica Sopradère "SOPREMA"
Datos técnicos: Coste energético 6.009 MJ; Emisión de CO2 0.136 kg; Código LER 17 03 02; Masa del elemento 1.25 kg; Volumen 0.00125 m3
Residuos:
- embalaje: re170203 Plástico. (componente de residuo); rendimiento 0.023 kg; Código LER 17 02 03; Masa del elemento 1 kg; Volumen 0.001667 m3

**mt14lar010g** m² Lámina impermeabilizante autoadhesiva de betún modificado con elastómero (SBS)
Datos técnicos: Coste energético 119.774 MJ; Emisión de CO2 3.438 kg; Código LER 17 03 02; Masa del elemento 2 kg; Volumen 0.002 m3
Residuos:
- embalaje: re170203 Plástico; rendimiento 0.058 kg
