# Impermeabilización líquida de cubiertas. Sistema Laminado Sin Límites Reinforced "KERAKOLL"

- Propiedad del archivo: CYPE Ingenieros S.A.
- Formato: FIEBDC-3/2016
- Programa: Generador de precios de la construcción. CYPE Ingenieros, S.A.
- Fecha: 26/06/2025
- Divisa: EUR
- Costes indirectos: 3 %
- IVA: 21 %

## N Aislamientos e impermeabilizaciones

### NL Impermeabilizaciones líquidas

#### NLG Cubiertas, galerías y balcones

**NLG345** m² Impermeabilización líquida de cubiertas. Sistema Laminado Sin Límites Reinforced "KERAKOLL".
Impermeabilización líquida de cubiertas. Sistema Laminado Sin Límites Reinforced "KERAKOLL", formado por dos capas de membrana impermeabilizante y transpirable, en gel, monocomponente Nanoflex Sin Límites "KERAKOLL", 7,13 kg/m², reforzada con malla de fibra de vidrio, Aquastop AR1 "KERAKOLL"; y banda de refuerzo, Aquastop 120 "KERAKOLL" de 120 mm de anchura, en puntos singulares, (1 m/m²), fijada con membrana impermeabilizante y transpirable, en gel, monocomponente Nanoflex Sin Límites "KERAKOLL".
Incluye: Limpieza de la superficie soporte. Resolución de los puntos singulares. Resolución de los puntos singulares. Armado de la superficie. Aplicación del impermeabilizante.
Criterio de medición de proyecto: Superficie medida en proyección horizontal, según documentación gráfica de Proyecto, desde las caras interiores de los antepechos o petos perimetrales que la limitan.
Criterio de medición de obra: Se medirá, en proyección horizontal, la superficie realmente ejecutada según especificaciones de Proyecto, desde las caras interiores de los antepechos o petos perimetrales que la limitan.

| Código | Ud | Descripción | Rendimiento | Precio | Importe |
|---|---|---|---|---|---|
| mt15pik010c | kg | Membrana impermeabilizante y transpirable, en gel, monocomponente Nanoflex Sin Límites "KERAKOLL", con muy bajo contenido de sustancias orgánicas volátiles (VOC) y con resistencia a los álcalis y a los cloruros, para aplicar con llana, según UNE-EN 14891. (material) | 7.13 | 3.62 | 25.811 |
| mt15pik100c | m² | Malla de fibra de vidrio, Aquastop AR1 "KERAKOLL". (material) | 1.4 | 1.84 | 2.576 |
| mt15pik030c | m | Banda de refuerzo, Aquastop 120 "KERAKOLL" de 120 mm de anchura. (material) | 1 | 1.68 | 1.680 |
| mo032 | h | Oficial 1ª aplicador de productos impermeabilizantes. (mano de obra) | 0.22 | 23.1 | 5.082 |
| mo070 | h | Ayudante aplicador de productos impermeabilizantes. (mano de obra) | 0.22 | 21.94 | 4.827 |
| % | % | Costes directos complementarios | 2 % | 39.976 | 0.800 |
|  |  | Costes directos |  |  | 40.776 |

Residuos:
- colocación: mt15pik010c; factor de residuo 0.021
- colocación: mt15pik100c Malla de fibra de vidrio, Aquastop AR1 "KERAKOLL"; factor de residuo 0.055

## Recursos

**mt15pik010c** kg Membrana impermeabilizante y transpirable
Datos técnicos: Coste energético 19.984 MJ; Emisión de CO2 0.744 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt15pik100c** m² Malla de fibra de vidrio, Aquastop AR1 "KERAKOLL"
Datos técnicos: Coste energético 8.613 MJ; Emisión de CO2 0.424 kg; Código LER 17 02 03; Masa del elemento 0.09 kg; Volumen 0.00015 m3
Residuos:
- embalaje: re170203 Plástico; rendimiento 0.024 kg
