# Acondicionamiento acústico en paramentos verticales, con lamas de MDF. Sistema "DECUSTIK"

- Propiedad del archivo: CYPE Ingenieros S.A.
- Formato: FIEBDC-3/2016
- Programa: Generador de precios de la construcción. CYPE Ingenieros, S.A.
- Fecha: 11/06/2024
- Divisa: EUR
- Costes indirectos: 3 %
- IVA: 21 %

## N Aislamientos e impermeabilizaciones

### NT Acondicionamiento acústico

#### NTP Paramentos verticales

**NTP041** m² Acondicionamiento acústico en paramentos verticales, con lamas de MDF. Sistema "DECUSTIK".
Acondicionamiento acústico en paramentos verticales, situado a una altura menor de 4 m, con lamas de MDF, D+002 "DECUSTIK", con recubrimiento de lámina de melamina de color a elegir, de 2430x128 mm y 16 mm de espesor, de superficie ranurada, con la cara posterior con perforaciones circulares de 10 mm de diámetro, con una separación de 16 mm entre perforaciones en un 7,73% de la superficie y recubierta con un velo acústico, con mecanizado lateral recto D+. Colocación en obra: con fijaciones mecánicas, sobre rastreles de MDF de 45x40x2400 mm. Incluso tornillos para la fijación de los rastreles a la superficie soporte; clips de acero inoxidable para la fijación de las lamas de MDF a los rastreles de madera en el arranque del revestimiento; clips de acero inoxidable para la fijación de las lamas de MDF a los rastreles de madera y tornillos para la fijación de las lamas de MDF a los rastreles.
Criterio de valoración económica: El precio no incluye el aislamiento a colocar entre los rastreles.
Incluye: Limpieza y preparación de la superficie soporte. Colocación de las lamas.
Criterio de medición de proyecto: Número de unidades previstas, según documentación gráfica de Proyecto.
Criterio de medición de obra: Se medirá el número de unidades realmente ejecutadas según especificaciones de Proyecto.

| Código | Ud | Descripción | Rendimiento | Precio | Importe |
|---|---|---|---|---|---|
| mt12pvc030e | m | Rastrel de MDF, de 45x40x2400 mm, para pared. (material) | 1.92 | 4.49 | 8.621 |
| mt07emr113dh | Ud | Tornillo autoperforante para madera, de 5 mm de diámetro y 80 mm de longitud, de acero galvanizado con revestimiento de cromo. (material) | 4 | 0.14 | 0.560 |
| mt12dec010a | m² | Lama de MDF, D+002 "DECUSTIK", con recubrimiento de lámina de melamina de color a elegir, de 2430x128 mm y 16 mm de espesor, de superficie ranurada, con la cara posterior con perforaciones circulares de 10 mm de diámetro, con una separación de 16 mm entre perforaciones en un 7,73% de la superficie y recubierta con un velo acústico, con mecanizado lateral recto D+, Euroclase B-s2, d0 de reacción al fuego según UNE-EN 13501-1. (material) | 1 | 78.2 | 78.200 |
| mt12dec011d | Ud | Clip de acero inoxidable "DECUSTIK", para la fijación de las lamas de MDF a los rastreles de madera en el arranque del revestimiento. (material) | 1 | 0.44 | 0.440 |
| mt12dec011c | Ud | Clip de acero inoxidable "DECUSTIK", para la fijación de las lamas de MDF a los rastreles de madera. (material) | 15 | 0.16 | 2.400 |
| mt13blw131 | Ud | Tornillo para sujeción de elementos de madera. (material) | 16 | 0.11 | 1.760 |
| mo054 | h | Oficial 1ª montador de aislamientos. (mano de obra) | 0.3 | 22.74 | 6.822 |
| mo101 | h | Ayudante montador de aislamientos. (mano de obra) | 0.05 | 21.02 | 1.051 |
| % | % | Costes directos complementarios | 2 % | 99.854 | 1.997 |
|  |  | Costes directos |  |  | 101.851 |

Residuos:
- colocación: mt12pvc030e Rastrel de MDF, de 45x40x2400 mm, para pared; factor de residuo 0.0125
- colocación: mt07emr113dh; factor de residuo 0.00484211
- colocación: mt12dec010a; factor de residuo 0.0063
- colocación: mt12dec011d; factor de residuo 0.00375
- colocación: mt12dec011c Clip de acero inoxidable "DECUSTIK", para la fijación de las lamas de MDF a los rastreles de madera; factor de residuo 0.0048125
- colocación: mt13blw131 Tornillo para sujeción de elementos de madera; factor de residuo 0.005

## Recursos

**mt12pvc030e** m Rastrel de MDF, de 45x40x2400 mm, para pared
Datos técnicos: Coste energético 43.315 MJ; Emisión de CO2 0.838 kg; Código LER 17 02 01; Masa del elemento 1.08 kg; Volumen 0.000982 m3
Residuos:
- embalaje: re170203 Plástico. (componente de residuo); rendimiento 0.08 kg; Código LER 17 02 03; Masa del elemento 1 kg; Volumen 0.001667 m3

**mt07emr113dh** Ud Tornillo autoperforante para madera
Datos técnicos: Coste energético 0.242 MJ; Emisión de CO2 0.025 kg; Código LER 17 04 05; Masa del elemento 0.0095 kg; Volumen 0.000005 m3
Residuos:
- embalaje: re150101 Envases de papel y cartón. (componente de residuo); rendimiento 0.001 kg; Código LER 15 01 01; Masa del elemento 1 kg; Volumen 0.001333 m3

**mt12dec010a** m² Lama de MDF, D+002 "DECUSTIK"
Datos técnicos: Coste energético 414.919 MJ; Emisión de CO2 5.414 kg; Código LER 17 02 01; Masa del elemento 12.5 kg; Volumen 0.011364 m3
Residuos:
- embalaje: re170203 Plástico; rendimiento 0.034 kg

**mt12dec011d** Ud Clip de acero inoxidable "DECUSTIK"
Datos técnicos: Coste energético 0.788 MJ; Emisión de CO2 0.114 kg; Código LER 17 04 05; Masa del elemento 0.016 kg; Volumen 0.000008 m3
Residuos:
- embalaje: re150101 Envases de papel y cartón; rendimiento 0.001 kg

**mt12dec011c** Ud Clip de acero inoxidable "DECUSTIK", para la fijación de las lamas de MDF a los rastreles de madera
Datos técnicos: Coste energético 0.767 MJ; Emisión de CO2 0.113 kg; Código LER 17 04 05; Masa del elemento 0.016 kg; Volumen 0.000008 m3
Residuos:
- embalaje: re150101 Envases de papel y cartón; rendimiento 0.001 kg

**mt13blw131** Ud Tornillo para sujeción de elementos de madera
Datos técnicos: Coste energético 0.133 MJ; Emisión de CO2 0.008 kg; Código LER 17 04 05; Masa del elemento 0.0134 kg; Volumen 0.000006 m3
Residuos:
- embalaje: re150101 Envases de papel y cartón; rendimiento 0.001 kg
