# Zona técnica en cubierta plana no transitable, no ventilada, Deck. Impermeabilización con láminas asfálticas

- Propiedad del archivo: CYPE Ingenieros S.A.
- Formato: FIEBDC-3/2016
- Programa: Generador de precios de la construcción. CYPE Ingenieros, S.A.
- Fecha: 06/06/2025
- Divisa: EUR
- Costes indirectos: 3 %
- IVA: 21 %

## Q Cubiertas

### QD Planas no transitables, no ventiladas

#### QDD Deck

**QDD100** m² Zona técnica en cubierta plana no transitable, no ventilada, Deck. Impermeabilización con láminas asfálticas.
Pasillo técnico peatonal en cubierta plana no transitable, no ventilada, Deck con fijación mecánica, tipo convencional, pendiente del 1% al 15%. SOPORTE BASE: perfil nervado autoportante de chapa de acero galvanizado DX51D+Z275 S 280 de 0,7 mm de espesor, con sección trapezoidal para cubierta Deck, con nervios de 48 mm de altura separados 250 mm; AISLAMIENTO TÉRMICO: panel rígido de lana de roca soldable "ROCKWOOL"; IMPERMEABILIZACIÓN: tipo monocapa, no adherida, formada por una lámina de betún modificado con elastómero SBS, LBM(SBS)-50/G-FM; FIJACIONES MECÁNICAS: tornillos de acero de 6 mm de diámetro y 65 mm de longitud, con tratamiento anticorrosión, taco y arandela de reparto de 40x40 mm (3 ud/m²) y CAPA DE PROTECCIÓN: lámina de betún modificado con elastómero SBS, LBM(SBS)-50/G-FP, con armadura de fieltro de poliéster reforzado y estabilizado de 150 g/m², con autoprotección mineral de color gris, totalmente adherida a la impermeabilización con soplete.
Criterio de valoración económica: El precio no incluye la ejecución y el sellado de las juntas ni la ejecución de remates en los encuentros con paramentos y desagües.
Incluye: Replanteo de las chapas nervadas y de los puntos singulares. Corte, preparación y colocación de las chapas. Fijación mecánica de las chapas. Revisión de la superficie base en la que se realiza la fijación del aislamiento de acuerdo con las exigencias de la técnica a emplear. Corte, ajuste y colocación del aislamiento. Colocación de la impermeabilización. Fijación mecánica de la impermeabilización. Colocación de la lámina de protección.
Criterio de medición de proyecto: Superficie medida en proyección horizontal, según documentación gráfica de Proyecto, desde las caras interiores de los antepechos o petos perimetrales que la limitan.
Criterio de medición de obra: Se medirá, en proyección horizontal, la superficie realmente ejecutada según especificaciones de Proyecto, desde las caras interiores de los antepechos o petos perimetrales que la limitan.

| Código | Ud | Descripción | Rendimiento | Precio | Importe |
|---|---|---|---|---|---|
| mt13ccg200fc | m² | Perfil nervado autoportante de chapa de acero galvanizado DX51D+Z275 S 280 de 0,7 mm de espesor, con sección trapezoidal para cubierta Deck, con nervios de 48 mm de altura separados 250 mm, inercia 22,15 cm4 y masa superficial 6,87 kg/m², según UNE-EN 14782. (material) | 1.1 | 10.64 | 11.704 |
| mt16lrw021bg | m² | Panel rígido de lana de roca soldable "ROCKWOOL", según UNE-EN 13162, de doble densidad (230 kg/m³ en la capa superior y 150 kg/m³ en la capa inferior), revestido por la cara superior con un tejido de vidrio blanco, de 40 mm de espesor, resistencia térmica 0,95 m²K/W, conductividad térmica 0,041 W/(mK), Euroclase A2-s1, d0 de reacción al fuego según UNE-EN 13501-1, calor específico 840 J/kgK y factor de resistencia a la difusión del vapor de agua 1. (material) | 1.05 | 30.36 | 31.878 |
| mt16aab010 | Ud | Fijación mecánica de los paneles aislantes a la chapa metálica (cubiertas deck). (material) | 1 | 0.16 | 0.160 |
| mt14lga010ia | m² | Lámina de betún modificado con elastómero SBS, LBM(SBS)-50/G-FM, de 4 mm de espesor, masa nominal 5 kg/m², con armadura de fieltro de poliéster reforzado y estabilizado de 150 g/m², con autoprotección mineral de color gris. Según UNE-EN 13707. (material) | 1.1 | 7.62 | 8.382 |
| mt14lga100a | Ud | Tornillo de acero de 6 mm de diámetro y 65 mm de longitud, con tratamiento anticorrosión, taco y arandela de reparto de 40x40 mm. (material) | 3 | 0.18 | 0.540 |
| mt14lga010qa | m² | Lámina de betún modificado con elastómero SBS, LBM(SBS)-50/G-FP, de 3,5 mm de espesor, masa nominal 5 kg/m², con armadura de fieltro de poliéster reforzado y estabilizado de 150 g/m², con autoprotección mineral de color gris. Según UNE-EN 13707. (material) | 1 | 7.55 | 7.550 |
| mo051 | h | Oficial 1ª montador de cerramientos industriales. (mano de obra) | 0.15 | 23.74 | 3.561 |
| mo098 | h | Ayudante montador de cerramientos industriales. (mano de obra) | 0.15 | 21.94 | 3.291 |
| mo054 | h | Oficial 1ª montador de aislamientos. (mano de obra) | 0.05 | 23.74 | 1.187 |
| mo101 | h | Ayudante montador de aislamientos. (mano de obra) | 0.05 | 21.94 | 1.097 |
| mo029 | h | Oficial 1ª aplicador de láminas impermeabilizantes. (mano de obra) | 0.17 | 23.1 | 3.927 |
| mo067 | h | Ayudante aplicador de láminas impermeabilizantes. (mano de obra) | 0.17 | 21.94 | 3.730 |
| % | % | Costes directos complementarios | 2 % | 77.007 | 1.540 |
|  |  | Costes directos |  |  | 78.547 |

Residuos:
- colocación: mt13ccg200fc; factor de residuo 0.0159047
- colocación: mt16lrw021bg; factor de residuo 0.024
- colocación: mt14lga010ia; factor de residuo 0.0615004
- colocación: mt14lga100a; factor de residuo 0.00467742
- colocación: mt14lga010qa; factor de residuo 0.061883

## Recursos

**mt13ccg200fc** m² Perfil nervado autoportante de chapa de acero galvanizado DX51D+Z275 S 280 de 0,7 mm de espesor
Datos técnicos: Coste energético 174.624 MJ; Emisión de CO2 17.696 kg; Código LER 17 04 05; Masa del elemento 6.87 kg; Volumen 0.003271 m3
Residuos:
- embalaje: re170203 Plástico. (componente de residuo); rendimiento 0.023 kg; Código LER 17 02 03; Masa del elemento 1 kg; Volumen 0.001667 m3

**mt16lrw021bg** m² Panel rígido de lana de roca soldable "ROCKWOOL"
Datos técnicos: Coste energético 442.498 MJ; Emisión de CO2 11.564 kg; Código LER 17 06 04; Masa del elemento 7.6 kg; Volumen 0.012667 m3
Residuos:
- embalaje: re170203 Plástico; rendimiento 0.034 kg

**mt14lga010ia** m² Lámina de betún modificado con elastómero SBS
Datos técnicos: Coste energético 290.765 MJ; Emisión de CO2 8.164 kg; Código LER 17 03 02; Masa del elemento 5 kg; Volumen 0.005 m3
Residuos:
- embalaje: re170203 Plástico; rendimiento 0.055 kg

**mt14lga100a** Ud Tornillo de acero de 6 mm de diámetro y 65 mm de longitud
Datos técnicos: Coste energético 0.181 MJ; Emisión de CO2 0.008 kg; Código LER 17 04 05; Masa del elemento 0.0124 kg; Volumen 0.000006 m3
Residuos:
- embalaje: re150101 Envases de papel y cartón. (componente de residuo); rendimiento 0.001 kg; Código LER 15 01 01; Masa del elemento 1 kg; Volumen 0.001333 m3

**mt14lga010qa** m² Lámina de betún modificado con elastómero SBS
Datos técnicos: Coste energético 290.743 MJ; Emisión de CO2 8.163 kg; Código LER 17 03 02; Masa del elemento 5 kg; Volumen 0.005 m3
Residuos:
- embalaje: re170203 Plástico; rendimiento 0.055 kg
