# Lucernario de vidrio

- Propiedad del archivo: CYPE Ingenieros S.A.
- Formato: FIEBDC-3/2016
- Programa: Generador de precios de la construcción. CYPE Ingenieros, S.A.
- Fecha: 18/10/2024
- Divisa: EUR
- Costes indirectos: 3 %
- IVA: 21 %

## Q Cubiertas

### QL Lucernarios

#### QLV De vidrio

**QLV010** m² Lucernario de vidrio.
Lucernario de vidrio a dos aguas, con un grado de complejidad bajo. ESTRUCTURA: formada por perfiles de aluminio en "T", en "L" y rectangulares, de hasta 100 mm de altura, placas de refuerzo en las uniones, tapas y remates de chapa de aluminio acabado lacado, con el sello QUALICOAT, que garantiza el espesor y la calidad del proceso de lacado; ACRISTALAMIENTO: doble acristalamiento templado de control solar y seguridad (laminar), 6/6/3+3, conjunto formado por vidrio exterior templado, de control solar, color azul de 6 mm, cámara de aire deshidratada con perfil separador de aluminio y doble sellado perimetral, de 6 mm, y vidrio interior laminar incoloro de 3+3 mm de espesor compuesto por dos lunas de vidrio de 3 mm, unidas mediante una lámina incolora de butiral de polivinilo; 18 mm de espesor total. Incluso remates, anclajes y fijaciones mecánicas.
Incluye: Replanteo de los puntos de apoyo de la estructura. Corte de los perfiles. Montaje y fijación de la estructura de perfiles de aluminio. Colocación y fijación del acristalamiento. Resolución de puntos singulares. Sellado elástico de juntas.
Criterio de medición de proyecto: Superficie del faldón medida en verdadera magnitud, según documentación gráfica de Proyecto.
Criterio de medición de obra: Se medirá, en verdadera magnitud, la superficie realmente ejecutada según especificaciones de Proyecto.

| Código | Ud | Descripción | Rendimiento | Precio | Importe |
|---|---|---|---|---|---|
| mt21lpe030d | m² | Estructura para lucernario a dos aguas, con un grado de complejidad bajo, formada por perfiles de aluminio en "T", en "L" y rectangulares, de hasta 100 mm de altura, placas de refuerzo en las uniones, tapas y remates de chapa de aluminio, acabado lacado, con el sello QUALICOAT, que garantiza el espesor y la calidad del proceso de lacado, espesor máximo del acristalamiento: 32 mm, con anclajes, fijaciones mecánicas y juntas de estanqueidad de EPDM. Elaboración en taller. (material) | 1 | 317.5 | 317.500 |
| mt21veg055yaaa | m² | Doble acristalamiento templado de control solar y seguridad (laminar), 6/6/3+3, conjunto formado por vidrio exterior templado, de control solar, color azul de 6 mm, cámara de aire deshidratada con perfil separador de aluminio y doble sellado perimetral, de 6 mm, y vidrio interior laminar incoloro de 3+3 mm de espesor compuesto por dos lunas de vidrio de 3 mm, unidas mediante una lámina incolora de butiral de polivinilo; 18 mm de espesor total. (material) | 1.006 | 153.54 | 154.461 |
| mt21vva015a | Ud | Cartucho de 310 ml de silicona neutra, incolora, dureza Shore A aproximada de 23, según UNE-EN ISO 868 y recuperación elástica >=80%, según UNE-EN ISO 7389. (material) | 0.58 | 5.77 | 3.347 |
| mt21vva021 | Ud | Material auxiliar para la colocación de vidrios. (material) | 1 | 1.26 | 1.260 |
| mo011 | h | Oficial 1ª montador. (mano de obra) | 6.16 | 22.74 | 140.078 |
| mo080 | h | Ayudante montador. (mano de obra) | 6.16 | 21.02 | 129.483 |
| mo055 | h | Oficial 1ª cristalero. (mano de obra) | 0.34 | 23.55 | 8.007 |
| mo110 | h | Ayudante cristalero. (mano de obra) | 0.34 | 22.35 | 7.599 |
| % | % | Costes directos complementarios | 2 % | 761.735 | 15.235 |
|  |  | Costes directos |  |  | 776.970 |

Residuos:
- colocación: mt21veg055yaaa; factor de residuo 0.0055
- colocación: mt21vva015a; factor de residuo 0.06

## Recursos

**mt21veg055yaaa** m² Doble acristalamiento templado de control solar y seguridad (laminar)
Datos técnicos: Coste energético 449.646 MJ; Emisión de CO2 33.637 kg; Código LER 17 02 02; Masa del elemento 30 kg; Volumen 0.03 m3
Residuos:
- embalaje: re170604 Materiales de aislamiento distintos de los especificados en los códigos 17 06 01 y 17 06 03. (componente de residuo); rendimiento 0.016 kg; Código LER 17 06 04; Masa del elemento 1 kg; Volumen 0.001667 m3

**mt21vva015a** Ud Cartucho de 310 ml de silicona neutra
Datos técnicos: Coste energético 87.088 MJ; Emisión de CO2 3.667 kg; Código LER 17 09 04; Masa del elemento 0.45 kg; Volumen 0.0003 m3
Residuos:
- embalaje: re170203 Plástico. (componente de residuo); rendimiento 0.1 kg; Código LER 17 02 03; Masa del elemento 1 kg; Volumen 0.001667 m3
