# Cobertura de tejas de hormigón

- Propiedad del archivo: CYPE Ingenieros S.A.
- Formato: FIEBDC-3/2016
- Programa: Generador de precios de la construcción. CYPE Ingenieros, S.A.
- Fecha: 06/06/2025
- Divisa: EUR
- Costes indirectos: 3 %
- IVA: 21 %

## Q Cubiertas

### QU Componentes de cubiertas inclinadas y curvas

#### QUH De tejas de hormigón

**QUH030** m² Cobertura de tejas de hormigón.
Cobertura de tejas de hormigón, perfil árabe, color rojo, 42x33 cm, recibidas con mortero de cemento, industrial, M-2,5, directamente sobre la superficie regularizada del faldón, en cubierta inclinada, con una pendiente mayor del 25%.
Criterio de valoración económica: El precio no incluye la resolución de puntos singulares ni las piezas especiales de la cobertura.
Incluye: Colocación de las tejas recibidas con mortero.
Criterio de medición de proyecto: Superficie del faldón medida en verdadera magnitud, según documentación gráfica de Proyecto.
Criterio de medición de obra: Se medirá, en verdadera magnitud, la superficie realmente ejecutada según especificaciones de Proyecto.

| Código | Ud | Descripción | Rendimiento | Precio | Importe |
|---|---|---|---|---|---|
| mt08aaa010a | m³ | Agua. (material) | 0.031 | 1.5 | 0.047 |
| mt09mif010ba | t | Mortero industrial para albañilería, de cemento, color gris, categoría M-2,5 (resistencia a compresión 2,5 N/mm²), suministrado en sacos, según UNE-EN 998-2. (material) | 0.169 | 49.61 | 8.384 |
| mt13thh010a | Ud | Teja de hormigón, perfil árabe, color rojo, 42x33 cm, según UNE-EN 490. (material) | 11 | 1.03 | 11.330 |
| mt13tac100 | kg | Pigmento para mortero. (material) | 0.081 | 6 | 0.486 |
| mo020 | h | Oficial 1ª construcción. (mano de obra) | 0.521 | 23.1 | 12.035 |
| mo113 | h | Peón ordinario construcción. (mano de obra) | 0.26 | 21.69 | 5.639 |
| % | % | Costes directos complementarios | 2 % | 37.921 | 0.758 |
|  |  | Costes directos |  |  | 38.679 |

Residuos:
- colocación: mt09mif010ba; factor de residuo 0.0189
- colocación: mt13thh010a Teja de hormigón, perfil árabe, color rojo, 42x33 cm, según UNE-EN 490; factor de residuo 0.0435686
- colocación: mt13tac100 Pigmento para mortero; factor de residuo 0.055

## Recursos

**mt08aaa010a** m³ Agua
Datos técnicos: Coste energético 60.000 MJ; Emisión de CO2 30.000 kg

**mt09mif010ba** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt13thh010a** Ud Teja de hormigón, perfil árabe, color rojo, 42x33 cm, según UNE-EN 490
Datos técnicos: Coste energético 2.690 MJ; Emisión de CO2 0.360 kg; Código LER 17 01 01; Masa del elemento 4.4 kg; Volumen 0.002933 m3
Residuos:
- embalaje: re170201 Madera; rendimiento 0.001 kg
- embalaje: re170203 Plástico; rendimiento 0.002 kg

**mt13tac100** kg Pigmento para mortero
Datos técnicos: Coste energético 68.649 MJ; Emisión de CO2 4.064 kg; Código LER 06 11 99; Masa del elemento 1 kg; Volumen 0.001111 m3
Residuos:
- embalaje: re170201 Madera; rendimiento 0.011 kg
- embalaje: re170203 Plástico; rendimiento 0.005 kg
