# Punto singular para cubierta inclinada de tejas cerámicas "TEJAS VEREA"

- Propiedad del archivo: CYPE Ingenieros S.A.
- Formato: FIEBDC-3/2016
- Programa: Generador de precios de la construcción. CYPE Ingenieros, S.A.
- Fecha: 29/10/2025
- Divisa: EUR
- Costes indirectos: 3 %
- IVA: 21 %

## Q Cubiertas

### QU Componentes de cubiertas inclinadas y curvas

#### QUT De tejas cerámicas

**QUT061** m Punto singular para cubierta inclinada de tejas cerámicas "TEJAS VEREA".
Alero para cubierta inclinada, con tejas cerámicas de alero curvas, "TEJAS VEREA", acabado con coloración en masa Rojo, 40x15 cm, recibidas con mortero de cemento, industrial, M-5.
Incluye: Colocación de las tejas con mortero.
Criterio de medición de proyecto: Longitud medida en verdadera magnitud, según documentación gráfica de Proyecto.
Criterio de medición de obra: Se medirá, en verdadera magnitud, la longitud realmente ejecutada según especificaciones de Proyecto.

| Código | Ud | Descripción | Rendimiento | Precio | Importe |
|---|---|---|---|---|---|
| mt13tvc011aa | Ud | Teja cerámica de alero curva, "TEJAS VEREA", acabado con coloración en masa Rojo, 40x15 cm, según UNE-EN 1304. (material) | 12.8 | 0.59 | 7.552 |
| mt08aaa010a | m³ | Agua. (material) | 0.01 | 1.5 | 0.015 |
| mt09mif010ca | t | Mortero industrial para albañilería, de cemento, color gris, categoría M-5 (resistencia a compresión 5 N/mm²), suministrado en sacos, según UNE-EN 998-2. (material) | 0.056 | 53.48 | 2.995 |
| mo020 | h | Oficial 1ª construcción. (mano de obra) | 0.225 | 23.1 | 5.198 |
| mo113 | h | Peón ordinario construcción. (mano de obra) | 0.225 | 21.69 | 4.880 |
| % | % | Costes directos complementarios | 2 % | 20.640 | 0.413 |
|  |  | Costes directos |  |  | 21.053 |

Residuos:
- colocación: mt13tvc011aa Teja cerámica de alero curva, "TEJAS VEREA", acabado con coloración en masa Rojo, 40x15 cm, según UNE-EN 1304; factor de residuo 0.0578
- colocación: mt09mif010ca; factor de residuo 0.0189

## Recursos

**mt13tvc011aa** Ud Teja cerámica de alero curva, "TEJAS VEREA", acabado con coloración en masa Rojo, 40x15 cm, según UNE-EN 1304
Datos técnicos: Coste energético 5.241 MJ; Emisión de CO2 0.254 kg; Código LER 17 01 03; Masa del elemento 1.25 kg; Volumen 0.001 m3
Residuos:
- embalaje: re170201 Madera. (componente de residuo); rendimiento 0.003 kg; Código LER 17 02 01; Masa del elemento 1 kg; Volumen 0.000909 m3
- embalaje: re170203 Plástico. (componente de residuo); rendimiento 0.002 kg; Código LER 17 02 03; Masa del elemento 1 kg; Volumen 0.001667 m3

**mt08aaa010a** m³ Agua
Datos técnicos: Coste energético 60.000 MJ; Emisión de CO2 30.000 kg

**mt09mif010ca** t Mortero industrial para albañilería
Datos técnicos: Coste energético 2051.140 MJ; Emisión de CO2 177.576 kg; Código LER 17 01 01; Masa del elemento 1000 kg; Volumen 0.666667 m3
Residuos:
- embalaje: re150101 Envases de papel y cartón. (componente de residuo); rendimiento 8.571 kg; Código LER 15 01 01; Masa del elemento 1 kg; Volumen 0.001333 m3
- embalaje: re170201 Madera; rendimiento 0.463 kg
- embalaje: re170203 Plástico; rendimiento 0.241 kg
