# Piezas especiales para cubierta inclinada de zinc. Sistema Junta Alzada "VMZINC"

- Propiedad del archivo: CYPE Ingenieros S.A.
- Formato: FIEBDC-3/2016
- Programa: Generador de precios de la construcción. CYPE Ingenieros, S.A.
- Fecha: 23/01/2025
- Divisa: EUR
- Costes indirectos: 3 %
- IVA: 21 %

## Q Cubiertas

### QU Componentes de cubiertas inclinadas y curvas

#### QUZ De bandejas de zinc

**QUZ022** Ud Piezas especiales para cubierta inclinada de zinc. Sistema Junta Alzada "VMZINC".
Beata de ventilación semicónica de zinc, "VMZINC", de 0,65 mm de espesor, 250 mm de anchura y 260 mm de longitud, superficie de las aberturas de ventilación de 85 cm², acabado natural, Natural Zinc, color gris claro, para cubierta inclinada, sistema Junta Alzada "VMZINC". Colocación en obra: mediante soldadura.
Incluye: Replanteo y colocación de las piezas especiales. Fijación mediante soldadura.
Criterio de medición de proyecto: Número de unidades previstas, según documentación gráfica de Proyecto.
Criterio de medición de obra: Se medirá el número de unidades realmente ejecutadas según especificaciones de Proyecto.

| Código | Ud | Descripción | Rendimiento | Precio | Importe |
|---|---|---|---|---|---|
| mt13ccw016a | Ud | Beata de ventilación semicónica de zinc, "VMZINC", de 0,65 mm de espesor, 250 mm de anchura y 260 mm de longitud, superficie de las aberturas de ventilación de 85 cm², acabado natural, Natural Zinc, color gris claro. (material) | 1 | 15 | 15.000 |
| mq08sol020 | h | Equipo y elementos auxiliares para soldadura eléctrica. (maquinaria) | 0.01 | 3.42 | 0.034 |
| mo019 | h | Oficial 1ª soldador. (mano de obra) | 0.01 | 23.41 | 0.234 |
| mo051 | h | Oficial 1ª montador de cerramientos industriales. (mano de obra) | 0.2 | 23.74 | 4.748 |
| mo098 | h | Ayudante montador de cerramientos industriales. (mano de obra) | 0.1 | 21.94 | 2.194 |
| % | % | Costes directos complementarios | 2 % | 22.210 | 0.444 |
|  |  | Costes directos |  |  | 22.654 |

## Recursos

**mt13ccw016a** Ud Beata de ventilación semicónica de zinc
Datos técnicos: Coste energético 6.451 MJ; Emisión de CO2 0.494 kg
Residuos:
- embalaje: re150101 Envases de papel y cartón. (componente de residuo); rendimiento 0.072 kg; Código LER 15 01 01; Masa del elemento 1 kg; Volumen 0.001333 m3
