# Revestimiento mural textil

- Propiedad del archivo: CYPE Ingenieros S.A.
- Formato: FIEBDC-3/2016
- Programa: Generador de precios de la construcción. CYPE Ingenieros, S.A.
- Fecha: 02/07/2024
- Divisa: EUR
- Costes indirectos: 3 %
- IVA: 21 %

## R Revestimientos y trasdosados

### RD Decorativos

#### RDT Textiles

**RDT010** m² Revestimiento mural textil.
Revestimiento mural con moqueta de fibra sintética 100% poliamida, con 750 g/m² de masa superficial de fibra depositada, de 7,0 mm de espesor, tipo bucle, fabricada por proceso de tufting sobre revés de yute sintético. Colocación en obra: con adhesivo de contacto a base de resina acrílica en dispersión acuosa.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt18dww010a | kg | Adhesivo de contacto a base de resina acrílica en dispersión acuosa, para pavimento de goma, caucho, linóleo, PVC, moqueta y textil. (material) | 0.5 | 4.62 | 2.310 |
| mt29moq010d | m² | Moqueta de fibra sintética 100% poliamida, con 750 g/m² de masa superficial de fibra depositada, de 7 mm de espesor, tipo bucle, fabricada por proceso de tufting sobre revés de yute sintético, para revestimiento de paramentos verticales interiores. (material) | 1.05 | 8.13 | 8.537 |
| mo027 | h | Oficial 1ª instalador de moquetas y revestimientos textiles. (mano de obra) | 0.32 | 22.13 | 7.082 |
| mo065 | h | Ayudante instalador de moquetas y revestimientos textiles. (mano de obra) | 0.32 | 21.02 | 6.726 |
| % | % | Costes directos complementarios | 2 % | 24.655 | 0.493 |
|  |  | Costes directos |  |  | 25.148 |

Residuos:
- colocación: mt18dww010a; factor de residuo 0.038943
- colocación: mt29moq010d; factor de residuo 0.0426373

## Recursos

**mt18dww010a** kg Adhesivo de contacto a base de resina acrílica en dispersión acuosa
Datos técnicos: Coste energético 75.527 MJ; Emisión de CO2 2.872 kg; Código LER 17 09 04; Masa del elemento 1 kg; Volumen 0.000667 m3
Residuos:
- embalaje: re170203 Plástico. (componente de residuo); rendimiento 0.003 kg; Código LER 17 02 03; Masa del elemento 1 kg; Volumen 0.001667 m3

**mt29moq010d** m² Moqueta de fibra sintética 100% poliamida
Datos técnicos: Coste energético 31.095 MJ; Emisión de CO2 1.020 kg; Código LER 20 01 11; Masa del elemento 0.75 kg; Volumen 0.001 m3
