# Pintura termoaislante antiinsectos sobre paramento exterior

- Propiedad del archivo: CYPE Ingenieros S.A.
- Formato: FIEBDC-3/2016
- Programa: Generador de precios de la construcción. CYPE Ingenieros, S.A.
- Fecha: 26/06/2025
- Divisa: EUR
- Costes indirectos: 3 %
- IVA: 21 %

## R Revestimientos y trasdosados

### RK Pinturas, morteros y revestimientos para aislamiento térmico y acústico

#### RKE Pinturas termoaislantes antiinsectos

**RKE010** m² Pintura termoaislante antiinsectos sobre paramento exterior.
Aplicación manual de dos manos de pintura termoaislante antiinsectos, blanco, acabado mate, textura lisa, diluidas con un 8% a 15% de agua, (rendimiento: 0,17 l/m² cada mano); previa aplicación de una mano de imprimación acrílica reguladora de la absorción, sobre paramento exterior de mortero.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs010b | l | Imprimación acrílica, reguladora de la absorción, permeable al vapor de agua y resistente a los álcalis, para aplicar con brocha, rodillo o pistola. (material) | 0.058 | 6.78 | 0.393 |
| mt27piv040b | l | Pintura termoaislante antiinsectos para exterior, a base de copolímeros acrílicos en emulsión acuosa, microesferas poliméricas y pigmentos reflexivos, color blanco, acabado mate, textura lisa, conductividad térmica 0,05 W/(mK), transpirable, lavable, con resistencia a la intemperie y al envejecimiento; para aplicar con brocha, rodillo o pistola, según UNE-EN 1504-2. (material) | 0.34 | 10.87 | 3.696 |
| mo038 | h | Oficial 1ª pintor. (mano de obra) | 0.155 | 23.1 | 3.581 |
| mo076 | h | Ayudante pintor. (mano de obra) | 0.155 | 21.94 | 3.401 |
| % | % | Costes directos complementarios | 2 % | 11.071 | 0.221 |
|  |  | Costes directos |  |  | 11.292 |

Residuos:
- colocación: mt27pfs010b; factor de residuo 0.0535314
- colocación: mt27piv040b; factor de residuo 0.03906

## Recursos

**mt27pfs010b** l Imprimación acrílica
Datos técnicos: Coste energético 79.656 MJ; Emisión de CO2 3.027 kg; Código LER 17 09 04; Masa del elemento 1.05 kg; Volumen 0.0007 m3
Residuos:
- embalaje: re150104 Envases metálicos. (componente de residuo); rendimiento 0.047 kg; Código LER 15 01 04; Masa del elemento 1 kg; Volumen 0.001667 m3

**mt27piv040b** l Pintura termoaislante antiinsectos para exterior
Datos técnicos: Coste energético 32.577 MJ; Emisión de CO2 1.610 kg; Código LER 08 01 11; Masa del elemento 1.1 kg; Volumen 0.001222 m3
Residuos:
- embalaje: re170203 Plástico. (componente de residuo); rendimiento 0.028 kg; Código LER 17 02 03; Masa del elemento 1 kg; Volumen 0.001667 m3
