# Trasdosado autoportante de placas de arcilla

- Propiedad del archivo: CYPE Ingenieros S.A.
- Formato: FIEBDC-3/2016
- Programa: Generador de precios de la construcción. CYPE Ingenieros, S.A.
- Fecha: 23/01/2025
- Divisa: EUR
- Costes indirectos: 3 %
- IVA: 21 %

## R Revestimientos y trasdosados

### RR Trasdosados

#### RRA De placas de arcilla

**RRA005** m² Trasdosado autoportante de placas de arcilla.
Trasdosado autoportante arriostrado, de 70 mm de espesor total, formado por placa de arcilla tipo estándar de 20 mm de espesor, atornillada directamente a una estructura autoportante de acero galvanizado formada por canales horizontales, sólidamente fijados al suelo y al techo y montantes verticales de 50 mm y 0,6 mm de espesor con una modulación de 400 mm y con disposición normal "N", montados sobre canales y fijados al paramento vertical. Incluso banda desolidarizadora; fijaciones para el anclaje de los perfiles metálicos; tornillería para la fijación de las placas y malla de fibras de yute y mortero natural de arcilla sin aditivos, para regularización de superficies.
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas. Preparación del mortero. Aplicación del mortero.
Criterio de medición de proyecto: Superficie medida según documentación gráfica de Proyecto, sin duplicar esquinas ni encuentros.
Criterio de medición de obra: Se medirá la superficie realmente ejecutada según especificaciones de Proyecto, sin duplicar esquinas ni encuentros.

| Código | Ud | Descripción | Rendimiento | Precio | Importe |
|---|---|---|---|---|---|
| mt12psg041b | m | Banda autoadhesiva desolidarizante de espuma de poliuretano de celdas cerradas, de 3,2 mm de espesor y 50 mm de anchura, resistencia térmica 0,10 m²K/W, conductividad térmica 0,032 W/(mK). (material) | 0.8 | 0.24 | 0.192 |
| mt12psg070i | m | Canal de perfil de acero galvanizado de 50 mm de anchura, según UNE-EN 14195. (material) | 0.8 | 2.71 | 2.168 |
| mt12psg060i | m | Montante de perfil de acero galvanizado de 50 mm de anchura, según UNE-EN 14195. (material) | 3 | 3.22 | 9.660 |
| mt12ply010a | m² | Placa de arcilla con fibras vegetales, de 20 mm de espesor, 600 mm de anchura y 1200 mm de longitud, reforzada con malla de yute por ambas caras, Euroclase A2-s1, d0 de reacción al fuego, según UNE-EN 13501-1, con accesorios de fijación. (material) | 1.02 | 26.77 | 27.305 |
| mt12psg081d | Ud | Tornillo autoperforante 3,5x35 mm. (material) | 18 | 0.01 | 0.180 |
| mt12psg220 | Ud | Fijación compuesta por taco y tornillo 5x27. (material) | 2 | 0.06 | 0.120 |
| mt28mca005a | m² | Malla de fibras de yute aprestada con almidón de maíz, de 135 g/m² de masa superficial. (material) | 0.26 | 2.57 | 0.668 |
| mt28mca015a | kg | Mortero natural de arcilla sin aditivos, compuesto por áridos seleccionados con granulometría de hasta 3 mm de diámetro, densidad 1800 kg/m³, resistencia a compresión 1,9 N/mm², suministrado en sacos, para regularización de superficies. (material) | 4.2 | 0.19 | 0.798 |
| mo053 | h | Oficial 1ª montador de prefabricados interiores. (mano de obra) | 0.37 | 23.74 | 8.784 |
| mo100 | h | Ayudante montador de prefabricados interiores. (mano de obra) | 0.37 | 21.94 | 8.118 |
| % | % | Costes directos complementarios | 2 % | 57.993 | 1.160 |
|  |  | Costes directos |  |  | 59.153 |

Residuos:
- colocación: mt12psg041b; factor de residuo 0.06
- colocación: mt12psg070i Canal de perfil de acero galvanizado de 50 mm de anchura, según UNE-EN 14195; factor de residuo 0.0132164
- colocación: mt12psg060i Montante de perfil de acero galvanizado de 50 mm de anchura, según UNE-EN 14195; factor de residuo 0.0111754
- colocación: mt12psg081d Tornillo autoperforante 3,5x35 mm; factor de residuo 0.00526316
- colocación: mt28mca005a Malla de fibras de yute aprestada con almidón de maíz, de 135 g/m² de masa superficial; factor de residuo 0.013
- colocación: mt28mca015a; factor de residuo 0.0198

## Recursos

**mt12psg041b** m Banda autoadhesiva desolidarizante de espuma de poliuretano de celdas cerradas
Datos técnicos: Coste energético 1.712 MJ; Emisión de CO2 0.083 kg; Código LER 17 06 04; Masa del elemento 0.0112 kg; Volumen 0.000019 m3
Residuos:
- embalaje: re170203 Plástico. (componente de residuo); rendimiento 0.001 kg; Código LER 17 02 03; Masa del elemento 1 kg; Volumen 0.001667 m3

**mt12psg070i** m Canal de perfil de acero galvanizado de 50 mm de anchura, según UNE-EN 14195
Datos técnicos: Coste energético 81.478 MJ; Emisión de CO2 2.501 kg; Código LER 17 04 05; Masa del elemento 0.61 kg; Volumen 0.00029 m3
Residuos:
- embalaje: re170203 Plástico; rendimiento 0.006 kg

**mt12psg060i** m Montante de perfil de acero galvanizado de 50 mm de anchura, según UNE-EN 14195
Datos técnicos: Coste energético 81.522 MJ; Emisión de CO2 2.503 kg; Código LER 17 04 05; Masa del elemento 0.61 kg; Volumen 0.00029 m3
Residuos:
- embalaje: re170203 Plástico; rendimiento 0.007 kg

**mt12psg081d** Ud Tornillo autoperforante 3,5x35 mm
Datos técnicos: Coste energético 0.019 MJ; Emisión de CO2 0.002 kg; Código LER 17 04 05; Masa del elemento 0.0019 kg
Residuos:
- embalaje: re150101 Envases de papel y cartón. (componente de residuo); rendimiento 0.001 kg; Código LER 15 01 01; Masa del elemento 1 kg; Volumen 0.001333 m3

**mt28mca005a** m² Malla de fibras de yute aprestada con almidón de maíz, de 135 g/m² de masa superficial
Datos técnicos: Coste energético 3.389 MJ; Emisión de CO2 -0.232 kg; Código LER 20 02 01; Masa del elemento 0.135 kg; Volumen 0.00009 m3

**mt28mca015a** kg Mortero natural de arcilla sin aditivos
Datos técnicos: Coste energético 0.345 MJ; Emisión de CO2 0.028 kg; Código LER 17 01 01; Masa del elemento 1 kg; Volumen 0.000667 m3
Residuos:
- embalaje: re150101 Envases de papel y cartón; rendimiento 0.009 kg
