# Falso techo continuo de placas de yeso laminado de alta resistencia a la humedad. Sistema WAB "PLADUR"

- Propiedad del archivo: CYPE Ingenieros S.A.
- Formato: FIEBDC-3/2016
- Programa: Generador de precios de la construcción. CYPE Ingenieros, S.A.
- Fecha: 26/06/2025
- Divisa: EUR
- Costes indirectos: 3 %
- IVA: 21 %

## R Revestimientos y trasdosados

### RT Falsos techos en interiores

#### RTC Continuos, de placas de yeso laminado

**RTC076** m² Falso techo continuo de placas de yeso laminado de alta resistencia a la humedad. Sistema WAB "PLADUR".
Falso techo continuo suspendido en exteriores, liso, situado a una altura menor de 4 m, con nivel de calidad del acabado Q2. Sistema T-45 WAB/300 / 1x12,5 WAB "PLADUR" (12,5+18,3), constituido por: ESTRUCTURA: estructura metálica de acero galvanizado de perfiles primarios T-45 Z5, de 45 mm de anchura y 0,62 mm de espesor con una modulación de 300 mm y suspendidos del forjado o elemento soporte de hormigón con horquillas de cuelgue T-45 y varillas cada 1100 mm; PLACAS: una capa de placas de yeso laminado reforzadas con tejido de fibra GM-FH1I / UNE-EN 15283-1 - 1200 / 2600 / 12,5 / con los bordes longitudinales afinados, con resistencia al fuego, con baja absorción superficial de agua y de alta resistencia al impacto WAB "PLADUR", Euroclase A2-s1, d0 de reacción al fuego, según UNE-EN 13501-1. Incluso banda estanca autoadhesiva "PLADUR", canales 48/47 XL Z5 "PLADUR", fijaciones para el anclaje de los perfiles, tornillería para la fijación de las placas, pasta de secado Pregywab PE Lista al uso "PLADUR", cinta microperforada de papel 150 SINIAT "PLADUR" y accesorios de montaje.
Incluye: Replanteo de los ejes de la estructura metálica. Colocación de la banda acústica. Nivelación y fijación de los perfiles perimetrales. Señalización de los puntos de anclaje al forjado o elemento soporte. Nivelación y suspensión de los perfiles primarios de la estructura. Corte de las placas. Fijación de las placas. Resolución de encuentros y puntos singulares. Tratamiento de juntas.
Criterio de medición de proyecto: Superficie medida entre paramentos, según documentación gráfica de Proyecto, sin descontar huecos para instalaciones.
Criterio de medición de obra: Se medirá la superficie realmente ejecutada según especificaciones de Proyecto, siguiendo los criterios de medición expuestos en la norma UNE 92305.

| Código | Ud | Descripción | Rendimiento | Precio | Importe |
|---|---|---|---|---|---|
| mt12pfp014a | m | Canal C 48/47 XL Z5 "PLADUR", de 48 mm de anchura, de acero galvanizado DX51D, según UNE-EN 14195. (material) | 0.7 | 2.25 | 1.575 |
| mt12psg220 | Ud | Fijación compuesta por taco y tornillo 5x27. (material) | 2 | 0.06 | 0.120 |
| mt12prp024b | Ud | Horquilla de cuelgue T-45 Z5 "PLADUR". (material) | 2.5 | 0.99 | 2.475 |
| mt12prp030a | Ud | Varilla de cuelgue "PLADUR". (material) | 2.5 | 0.9 | 2.250 |
| mt12pfp034a | m | Perfil en U 45/18,3/3000 mm, T-45 Z5 "PLADUR", de 0,62 mm de espesor, de acero galvanizado DX51D, según UNE-EN 14195. (material) | 3.5 | 1.36 | 4.760 |
| mt12prp014a | Ud | Pieza de empalme T-45 Z5 "PLADUR". (material) | 1.17 | 1.05 | 1.229 |
| mt12psp014a | m² | Placa de yeso laminado reforzada con tejido de fibra GM-FH1I / UNE-EN 15283-1 - 1200 / 2600 / 12,5 / con los bordes longitudinales afinados, con resistencia al fuego, con baja absorción superficial de agua y de alta resistencia al impacto WAB "PLADUR", Euroclase A2-s1, d0 de reacción al fuego, según UNE-EN 13501-1. (material) | 1.05 | 27.33 | 28.697 |
| mt12ptp014b | Ud | Tornillo autoperforante de acero galvanizado, PM Z5 3,5x25 "PLADUR", con cabeza de trompeta y punta afilada, con tratamiento anticorrosión; para la fijación de placas de yeso laminado a perfiles metálicos de hasta 0,75 mm de espesor. (material) | 21 | 0.04 | 0.840 |
| mt12pip020b | m | Banda estanca autoadhesiva de espuma de poliuretano de celdas cerradas "PLADUR", de 3 mm de espesor y 46 mm de anchura, resistencia térmica 0,10 m²K/W, conductividad térmica 0,034 W/(mK). (material) | 0.7 | 0.33 | 0.231 |
| mt12pep014a | kg | Pasta de secado Pregywab PE Lista al uso "PLADUR", 3A, color blanco, con aditivo hidrófugo, Euroclase A2-s1, d0 de reacción al fuego, según UNE-EN 13501-1, rango de temperatura de trabajo de 5 a 35°C, para aplicación manual con cinta de juntas, según UNE-EN 13963. (material) | 0.42 | 2.93 | 1.231 |
| mt12pip014a | m | Cinta microperforada de papel 150 SINIAT "PLADUR", de 51 mm de anchura, según UNE-EN 13963. (material) | 1.89 | 0.06 | 0.113 |
| mo015 | h | Oficial 1ª montador de falsos techos. (mano de obra) | 0.296 | 23.74 | 7.027 |
| mo082 | h | Ayudante montador de falsos techos. (mano de obra) | 0.296 | 21.94 | 6.494 |
| % | % | Costes directos complementarios | 2 % | 57.042 | 1.141 |
|  |  | Costes directos |  |  | 58.183 |

Residuos:
- colocación: mt12prp030a Varilla de cuelgue "PLADUR"; factor de residuo 0.02
- colocación: mt12pip020b; factor de residuo 0.06

## Recursos

**mt12prp024b** Ud Horquilla de cuelgue T-45 Z5 "PLADUR"
Datos técnicos: Coste energético 5.412 MJ; Emisión de CO2 0.395 kg
Residuos:
- embalaje: re150101 Envases de papel y cartón. (componente de residuo); rendimiento 0.09 kg; Código LER 15 01 01; Masa del elemento 1 kg; Volumen 0.001333 m3
- embalaje: re170203 Plástico. (componente de residuo); rendimiento 0.045 kg; Código LER 17 02 03; Masa del elemento 1 kg; Volumen 0.001667 m3

**mt12prp030a** Ud Varilla de cuelgue "PLADUR"
Datos técnicos: Coste energético 6.640 MJ; Emisión de CO2 0.291 kg; Código LER 17 04 05; Masa del elemento 0.3 kg; Volumen 0.000143 m3
Residuos:
- embalaje: re170203 Plástico; rendimiento 0.025 kg

**mt12prp014a** Ud Pieza de empalme T-45 Z5 "PLADUR"
Datos técnicos: Coste energético 5.161 MJ; Emisión de CO2 0.370 kg
Residuos:
- embalaje: re150101 Envases de papel y cartón; rendimiento 0.09 kg
- embalaje: re170203 Plástico; rendimiento 0.045 kg

**mt12pip020b** m Banda estanca autoadhesiva de espuma de poliuretano de celdas cerradas "PLADUR"
Datos técnicos: Coste energético 1.495 MJ; Emisión de CO2 0.073 kg; Código LER 17 06 04; Masa del elemento 0.0097 kg; Volumen 0.000016 m3
Residuos:
- embalaje: re170203 Plástico; rendimiento 0.001 kg
