# Inodoro químico portátil

- Propiedad del archivo: CYPE Ingenieros S.A.
- Formato: FIEBDC-3/2016
- Programa: Generador de precios de la construcción. CYPE Ingenieros, S.A.
- Fecha: 06/06/2025
- Divisa: EUR
- Costes indirectos: 3 %
- IVA: 21 %

## S Señalización y equipamiento

### SA Aparatos sanitarios

#### SAP Inodoros portátiles

**SAP010** Ud Inodoro químico portátil.
Inodoro químico portátil de polietileno de alta densidad con depósito de agua limpia con bomba de fuelle, depósito de desechos extraíble de 10 litros de capacidad, asiento y tapa, de 300x410x350 mm, peso 5,75 kg, para un peso máximo de 180 kg y hasta 50 descargas entre cada recarga de agua limpia, con pastilla de aditivo químico recubierto de plástico biodegradable soluble en agua.
Incluye: Colocación. Introducción de la pastilla en el depósito de desechos. Llenado del depósito con agua limpia. Comprobación de su correcto funcionamiento.
Criterio de medición de proyecto: Número de unidades previstas, según documentación gráfica de Proyecto.
Criterio de medición de obra: Se medirá el número de unidades realmente ejecutadas según especificaciones de Proyecto.

| Código | Ud | Descripción | Rendimiento | Precio | Importe |
|---|---|---|---|---|---|
| mt30iqp010a | Ud | Inodoro químico portátil de polietileno de alta densidad con depósito de agua limpia con bomba de fuelle, depósito de desechos extraíble de 10 litros de capacidad, asiento y tapa, de 300x410x350 mm, peso 5,75 kg, para un peso máximo de 180 kg y hasta 50 descargas entre cada recarga de agua limpia, de fácil transporte y limpieza. (material) | 1 | 90 | 90.000 |
| mt30iqp015 | Ud | Pastilla de aditivo químico recubierto de plástico biodegradable soluble en agua, para inodoro portátil. (material) | 1 | 1.56 | 1.560 |
| mo107 | h | Ayudante fontanero. (mano de obra) | 0.1 | 21.9 | 2.190 |
| % | % | Costes directos complementarios | 2 % | 93.750 | 1.875 |
|  |  | Costes directos |  |  | 95.625 |

## Recursos

**mt30iqp010a** Ud Inodoro químico portátil de polietileno de alta densidad con depósito de agua limpia con bomba de fuelle
Datos técnicos: Coste energético 788.019 MJ; Emisión de CO2 28.006 kg
Residuos:
- embalaje: re150101 Envases de papel y cartón. (componente de residuo); rendimiento 0.072 kg; Código LER 15 01 01; Masa del elemento 1 kg; Volumen 0.001333 m3
