# Vertedero de porcelana sanitaria

- Propiedad del archivo: CYPE Ingenieros S.A.
- Formato: FIEBDC-3/2016
- Programa: Generador de precios de la construcción. CYPE Ingenieros, S.A.
- Fecha: 18/10/2024
- Divisa: EUR
- Costes indirectos: 3 %
- IVA: 21 %

## S Señalización y equipamiento

### SA Aparatos sanitarios

#### SAV Vertederos

**SAV005** Ud Vertedero de porcelana sanitaria.
Vertedero con salida para conexión horizontal o vertical, de porcelana sanitaria acabado vitrificado, color blanco acabado brillante, código de pedido T530401, serie Brenta "IDEAL STANDARD", de 460x535x460 mm, con codo para evacuación vertical del inodoro, código de pedido WW965742, con juego de fijación, código de pedido TT0257919. Incluso silicona para sellado de juntas.
Criterio de valoración económica: El precio no incluye la grifería.
Incluye: Replanteo. Colocación y fijación del aparato. Montaje del desagüe. Conexión a la red de evacuación. Comprobación de su correcto funcionamiento. Sellado de juntas.
Criterio de medición de proyecto: Número de unidades previstas, según documentación gráfica de Proyecto.
Criterio de medición de obra: Se medirá el número de unidades realmente colocadas según especificaciones de Proyecto.

| Código | Ud | Descripción | Rendimiento | Precio | Importe |
|---|---|---|---|---|---|
| mt30vai010a | Ud | Vertedero con salida para conexión horizontal o vertical, de porcelana sanitaria acabado vitrificado, color blanco acabado brillante, código de pedido T530401, serie Brenta "IDEAL STANDARD", de 460x535x460 mm. (material) | 1 | 327 | 327.000 |
| mt30ide005a | Ud | Codo para evacuación vertical del inodoro, código de pedido WW965742, "IDEAL STANDARD". (material) | 1 | 24 | 24.000 |
| mt30ide001a | Ud | Juego de fijación, código de pedido TT0257919, "IDEAL STANDARD". (material) | 1 | 6 | 6.000 |
| mt30www005 | Ud | Cartucho de 300 ml de silicona ácida monocomponente, fungicida, para sellado de juntas en ambientes húmedos. (material) | 0.012 | 7.5 | 0.090 |
| mo008 | h | Oficial 1ª fontanero. (mano de obra) | 1.2 | 22.74 | 27.288 |
| % | % | Costes directos complementarios | 2 % | 384.378 | 7.688 |
|  |  | Costes directos |  |  | 392.066 |

Residuos:
- colocación: mt30www005 Cartucho de 300 ml de silicona ácida monocomponente, fungicida, para sellado de juntas en ambientes húmedos; factor de residuo 0.06

## Recursos

**mt30ide001a** Ud Juego de fijación, código de pedido TT0257919, "IDEAL STANDARD"
Datos técnicos: Coste energético 1.579 MJ; Emisión de CO2 1.304 kg
Residuos:
- embalaje: re150101 Envases de papel y cartón. (componente de residuo); rendimiento 1.463 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
