# Bolardo fijo de fundición

- Propiedad del archivo: CYPE Ingenieros S.A.
- Formato: FIEBDC-3/2016
- Programa: Generador de precios de la construcción. CYPE Ingenieros, S.A.
- Fecha: 06/06/2025
- Divisa: EUR
- Costes indirectos: 3 %
- IVA: 21 %

## U Urbanización interior de la parcela

### UM Mobiliario urbano

#### UMH Hitos y bolardos

**UMH010** Ud Bolardo fijo de fundición.
Bolardo de fundición, de 820x185 mm, acabado con pintura antioxidante de color negro, fijado con tacos y tornillos de acero a una superficie soporte (no incluida en este precio). Totalmente montado.
Incluye: Replanteo de alineaciones y niveles. Colocación y fijación de las piezas.
Criterio de medición de proyecto: Número de unidades previstas, según documentación gráfica de Proyecto.
Criterio de medición de obra: Se medirá el número de unidades realmente ejecutadas según especificaciones de Proyecto.

| Código | Ud | Descripción | Rendimiento | Precio | Importe |
|---|---|---|---|---|---|
| mt52mug010a | Ud | Bolardo de fundición, de 820x185 mm, acabado con pintura antioxidante de color negro. (material) | 1 | 195.32 | 195.320 |
| mt52mug200h | Ud | Repercusión, en la colocación de bolardo, de elementos de fijación sobre superficie soporte: tacos y tornillos de acero. (material) | 1 | 3.98 | 3.980 |
| mo041 | h | Oficial 1ª construcción de obra civil. (mano de obra) | 0.4 | 23.1 | 9.240 |
| mo087 | h | Ayudante construcción de obra civil. (mano de obra) | 0.2 | 21.94 | 4.388 |
| % | % | Costes directos complementarios | 2 % | 212.928 | 4.259 |
|  |  | Costes directos |  |  | 217.187 |

## Recursos

**mt52mug010a** Ud Bolardo de fundición, de 820x185 mm, acabado con pintura antioxidante de color negro
Datos técnicos: Coste energético 413.863 MJ; Emisión de CO2 28.745 kg
Residuos:
- embalaje: re150101 Envases de papel y cartón. (componente de residuo); rendimiento 3.617 kg; Código LER 15 01 01; Masa del elemento 1 kg; Volumen 0.001333 m3
