# Pérgola de madera

- Propiedad del archivo: CYPE Ingenieros S.A.
- Formato: FIEBDC-3/2016
- Programa: Generador de precios de la construcción. CYPE Ingenieros, S.A.
- Fecha: 06/06/2025
- Divisa: EUR
- Costes indirectos: 3 %
- IVA: 21 %

## U Urbanización interior de la parcela

### UM Mobiliario urbano

#### UMP Pérgolas

**UMP020** Ud Pérgola de madera.
Pérgola de madera laminada de abeto tratada en autoclave, de 6400x4250x2610 mm y 28,7 m² de superficie. Incluso accesorios, piezas especiales, elementos de anclaje y barniz para tratamiento de protección.
Incluye: Replanteo de alineaciones y niveles. Montaje de la pérgola. Barnizado.
Criterio de medición de proyecto: Número de unidades previstas, según documentación gráfica de Proyecto.
Criterio de medición de obra: Se medirá el número de unidades realmente ejecutadas según especificaciones de Proyecto.

| Código | Ud | Descripción | Rendimiento | Precio | Importe |
|---|---|---|---|---|---|
| mt07emo010d | Ud | Pérgola de madera laminada de abeto tratada en autoclave, de 6400x4250x2610 mm y 28,7 m² de superficie, incluso accesorios, piezas especiales, elementos de anclaje y barniz para tratamiento de protección. (material) | 1 | 4440.71 | 4440.710 |
| mo048 | h | Oficial 1ª montador de estructura de madera. (mano de obra) | 3 | 24.04 | 72.120 |
| mo095 | h | Ayudante montador de estructura de madera. (mano de obra) | 3 | 22.82 | 68.460 |
| % | % | Costes directos complementarios | 2 % | 4581.290 | 91.626 |
|  |  | Costes directos |  |  | 4672.916 |

## Recursos

**mt07emo010d** Ud Pérgola de madera laminada de abeto tratada en autoclave
Datos técnicos: Coste energético 10947.843 MJ; Emisión de CO2 -222.063 kg
Residuos:
- embalaje: re150101 Envases de papel y cartón. (componente de residuo); rendimiento 4.302 kg; Código LER 15 01 01; Masa del elemento 1 kg; Volumen 0.001333 m3
