# Cuadro eléctrico

- Propiedad del archivo: CYPE Ingenieros S.A.
- Formato: FIEBDC-3/2016
- Programa: Generador de precios de la construcción. CYPE Ingenieros, S.A.
- Fecha: 11/06/2024
- Divisa: EUR
- Costes indirectos: 3 %
- IVA: 21 %

## U Urbanización interior de la parcela

### UP Piscinas

#### UPC Equipos de control y cloración

**UPC020** Ud Cuadro eléctrico.
Cuadro eléctrico de mando y protección para piscina de 25x12,5x1,55 m (volumen 465 m³), con caja estanca, diferencial de alta sensibilidad, arrancador, relé térmico de protección de motor, selectores, reloj programador manual-automático, pilotos de señalización marcha-paro y fusibles de protección, todo ello cableado y montado interiormente y unido a motor bajo tubo de acero.
Incluye: Colocación de la caja para el cuadro. Montaje de los componentes.
Criterio de medición de proyecto: Número de unidades previstas, según documentación gráfica de Proyecto.
Criterio de medición de obra: Se medirá el número de unidades realmente ejecutadas según especificaciones de Proyecto.

| Código | Ud | Descripción | Rendimiento | Precio | Importe |
|---|---|---|---|---|---|
| mt47pec050d | Ud | Cuadro eléctrico de mando y protección para piscina de 25x12,5x1,55 m (volumen 465 m³) con las protecciones necesarias para alimentar a todos los equipos eléctricos y conexión de tierra. (material) | 1 | 1199.9 | 1199.900 |
| mo003 | h | Oficial 1ª electricista. (mano de obra) | 1.8 | 22.74 | 40.932 |
| mo102 | h | Ayudante electricista. (mano de obra) | 1.8 | 20.98 | 37.764 |
| % | % | Costes directos complementarios | 2 % | 1278.596 | 25.572 |
|  |  | Costes directos |  |  | 1304.168 |

## Recursos

**mt47pec050d** Ud Cuadro eléctrico de mando y protección para piscina de 25x12,5x1,55 m (volumen 465 m³) con las protecciones necesarias
Datos técnicos: Coste energético 1.157 MJ; Emisión de CO2 1.822 kg
Residuos:
- embalaje: re150101 Envases de papel y cartón. (componente de residuo); rendimiento 2.143 kg; Código LER 15 01 01; Masa del elemento 1 kg; Volumen 0.001333 m3
