# Separador de grasas de polietileno de alta densidad (PEAD/HDPE)

- Propiedad del archivo: CYPE Ingenieros S.A.
- Formato: FIEBDC-3/2016
- Programa: Generador de precios de la construcción. CYPE Ingenieros, S.A.
- Fecha: 26/05/2025
- Divisa: EUR
- Costes indirectos: 3 %
- IVA: 21 %

## U Urbanización interior de la parcela

### US Depuración de aguas residuales domésticas

#### USA Accesorios

**USA010** Ud Separador de grasas de polietileno de alta densidad (PEAD/HDPE).
Separador de grasas de polietileno de alta densidad (PEAD/HDPE), cilíndrico, de 6000 litros, de 12 litros/s de caudal máximo de aguas grises y de 2400 mm de diámetro y 1980 mm de altura, con boca de acceso, boca de entrada y boca de salida de 200 mm de diámetro.
Incluye: Replanteo. Colocación. Conexionado y comprobación de su correcto funcionamiento.
Criterio de medición de proyecto: Número de unidades previstas, según documentación gráfica de Proyecto.
Criterio de medición de obra: Se medirá el número de unidades realmente ejecutadas según especificaciones de Proyecto.

| Código | Ud | Descripción | Rendimiento | Precio | Importe |
|---|---|---|---|---|---|
| mt46fgp110g | Ud | Separador de grasas de polietileno de alta densidad (PEAD/HDPE), cilíndrico, de 6000 litros, de 12 litros/s de caudal máximo de aguas grises y de 2400 mm de diámetro y 1980 mm de altura, con boca de acceso, boca de entrada y boca de salida de 200 mm de diámetro, según UNE-EN 1825-1, para pretratamiento de aguas residuales. (material) | 1 | 3547.6 | 3547.600 |
| mo008 | h | Oficial 1ª fontanero. (mano de obra) | 2.61 | 23.74 | 61.961 |
| mo107 | h | Ayudante fontanero. (mano de obra) | 2.61 | 21.9 | 57.159 |
| % | % | Costes directos complementarios | 2 % | 3666.720 | 73.334 |
|  |  | Costes directos |  |  | 3740.054 |

## Recursos

**mt46fgp110g** Ud Separador de grasas de polietileno de alta densidad (PEAD/HDPE)
Datos técnicos: Coste energético 21926.446 MJ; Emisión de CO2 777.673 kg
Residuos:
- embalaje: re150101 Envases de papel y cartón. (componente de residuo); rendimiento 0.086 kg; Código LER 15 01 01; Masa del elemento 1 kg; Volumen 0.001333 m3
