# Depósito de almacenamiento de aguas residuales

- Propiedad del archivo: CYPE Ingenieros S.A.
- Formato: FIEBDC-3/2016
- Programa: Generador de precios de la construcción. CYPE Ingenieros, S.A.
- Fecha: 26/05/2025
- Divisa: EUR
- Costes indirectos: 3 %
- IVA: 21 %

## U Urbanización interior de la parcela

### US Depuración de aguas residuales domésticas

#### USR Depósitos de almacenamiento de aguas residuales

**USR010** Ud Depósito de almacenamiento de aguas residuales.
Depósito de almacenamiento de aguas residuales de polietileno de alta densidad (PEAD/HDPE), de 10000 litros, con boca de acceso de 650 mm de diámetro con tapa, boca de entrada y boca de salida de 160 mm de diámetro.
Incluye: Replanteo. Colocación. Conexionado y comprobación de su correcto funcionamiento.
Criterio de medición de proyecto: Número de unidades previstas, según documentación gráfica de Proyecto.
Criterio de medición de obra: Se medirá el número de unidades realmente ejecutadas según especificaciones de Proyecto.

| Código | Ud | Descripción | Rendimiento | Precio | Importe |
|---|---|---|---|---|---|
| mt46fdg010d | Ud | Depósito de almacenamiento de aguas residuales de polietileno de alta densidad (PEAD/HDPE), de 10000 litros, con boca de acceso de 650 mm de diámetro con tapa, boca de entrada y boca de salida de 160 mm de diámetro. (material) | 1 | 4493.3 | 4493.300 |
| mo008 | h | Oficial 1ª fontanero. (mano de obra) | 2.92 | 23.74 | 69.321 |
| mo107 | h | Ayudante fontanero. (mano de obra) | 2.92 | 21.9 | 63.948 |
| % | % | Costes directos complementarios | 2 % | 4626.569 | 92.531 |
|  |  | Costes directos |  |  | 4719.100 |

## Recursos

**mt46fdg010d** Ud Depósito de almacenamiento de aguas residuales de polietileno de alta densidad (PEAD/HDPE)
Datos técnicos: Coste energético 49334.446 MJ; Emisión de CO2 1749.673 kg
Residuos:
- embalaje: re150101 Envases de papel y cartón. (componente de residuo); rendimiento 0.086 kg; Código LER 15 01 01; Masa del elemento 1 kg; Volumen 0.001333 m3
