# Prueba de servicio de depósito de acumulación

- Propiedad del archivo: CYPE Ingenieros S.A.
- Formato: FIEBDC-3/2016
- Programa: Generador de precios de la construcción. CYPE Ingenieros, S.A.
- Fecha: 23/01/2025
- Divisa: EUR
- Costes indirectos: 3 %
- IVA: 21 %

## X Control de calidad y ensayos

### XR Pruebas de servicio

#### XRI Instalaciones

**XRI100** Ud Prueba de servicio de depósito de acumulación.
Prueba de servicio a realizar por laboratorio acreditado en el área técnica correspondiente, para comprobar la estanqueidad de un depósito de acumulación cerrado conectado a la red interior de suministro de agua, mediante llenado del depósito a una presión de 0,6 MPa durante 30 minutos.
Incluye: Desplazamiento a obra. Realización de la prueba. Redacción de informe del resultado de la prueba realizada.
Criterio de medición de proyecto: Prueba a realizar, según documentación del Plan de control de calidad.
Criterio de medición de obra: Se medirá el número de pruebas realizadas por laboratorio acreditado según especificaciones de Proyecto.

| Código | Ud | Descripción | Rendimiento | Precio | Importe |
|---|---|---|---|---|---|
| mt49prs060b | Ud | Prueba de servicio para comprobar la estanqueidad de un depósito cerrado, mediante llenado del depósito a presión, incluso desplazamiento a obra e informe de resultados. (material) | 1 | 131.13 | 131.130 |
| % | % | Costes directos complementarios | 2 % | 131.130 | 2.623 |
|  |  | Costes directos |  |  | 133.753 |
