# Puerta metálica para acceso peatonal, en vallado provisional de solar

- Propiedad del archivo: CYPE Ingenieros S.A.
- Formato: FIEBDC-3/2016
- Programa: Generador de precios de la construcción. CYPE Ingenieros, S.A.
- Fecha: 26/06/2025
- Divisa: EUR
- Costes indirectos: 3 %
- IVA: 21 %

## Y Seguridad y salud

### YC Sistemas de protección colectiva

#### YCR Vallado provisional de solar

**YCR025** Ud Puerta metálica para acceso peatonal, en vallado provisional de solar.
Puerta para acceso peatonal de chapa de acero galvanizado, de una hoja, de 0,9x2,0 m, con lengüetas para candado, colocada en vallado provisional de solar, sujeta mediante postes del mismo material, hincados en el terreno, amortizable en 5 usos.
Criterio de medición de proyecto: Número de unidades previstas, según Estudio o Estudio Básico de Seguridad y Salud.
Criterio de medición de obra: Se medirá el número de unidades realmente colocadas según especificaciones de Estudio o Estudio Básico de Seguridad y Salud.

| Código | Ud | Descripción | Rendimiento | Precio | Importe |
|---|---|---|---|---|---|
| mt50spv011a | Ud | Puerta para acceso peatonal de chapa de acero galvanizado, de una hoja, de 0,9x2,0 m, con lengüetas para candado, sujeta mediante postes del mismo material. (material) | 0.2 | 324 | 64.800 |
| mo119 | h | Oficial 1ª Seguridad y Salud. (mano de obra) | 0.175 | 23.1 | 4.043 |
| mo120 | h | Peón Seguridad y Salud. (mano de obra) | 0.175 | 21.69 | 3.796 |
| % | % | Costes directos complementarios | 2 % | 72.639 | 1.453 |
|  |  | Costes directos |  |  | 74.092 |

Residuos:
- colocación: mt50spv011a; factor de residuo 0.0053

## Recursos

**mt50spv011a** Ud Puerta para acceso peatonal de chapa de acero galvanizado
Datos técnicos: Coste energético 455.675 MJ; Emisión de CO2 46.272 kg; Código LER 17 04 05; Masa del elemento 18 kg; Volumen 0.008571 m3
Residuos:
- embalaje: re170203 Plástico. (componente de residuo); rendimiento 0.04 kg; Código LER 17 02 03; Masa del elemento 1 kg; Volumen 0.001667 m3
