# Cala en falso techo

- Propiedad del archivo: CYPE INGENIEROS, S.A.
- Formato: FIEBDC-3/2002
- Divisa: EUR
- Costes indirectos: 3.00 %
- IVA: 21.00 %

## 0 Actuaciones previas

### 0B Trabajos de campo, ensayos e informes

#### 0BC Calas de inspección

**0BC080** Ud Cala en falso techo.
Ejecución de cala de 60x60 cm en falso techo de escayola, para inspección de la estructura, realizado con medios manuales. Incluso cierre de la cala con reposición de los materiales demolidos, limpieza, recogida de escombros y carga manual a contenedor.
Incluye: Ejecución de la cala. Cierre de la cala. Retirada y acopio de escombros. Carga de escombros sobre contenedor.
Criterio de medición de proyecto: Número de unidades previstas, según documentación gráfica de Proyecto.
Criterio de medición de obra: Se medirá el número de unidades realmente ejecutadas según especificaciones de Proyecto.

| Código | Ud | Descripción | Rendimiento | Precio | Importe |
|---|---|---|---|---|---|
| mt51fte010a | m² | Demolición del falso techo de escayola con medios manuales, incluso reposición de los materiales demolidos. (material) | 0.360 | 17.25 | 6.21 |
| mo020 | h | Oficial 1ª construcción. (mano de obra) | 0.594 | 23.10 | 13.72 |
| mo113 | h | Peón ordinario construcción. (mano de obra) | 0.594 | 21.69 | 12.88 |
| % | % | Costes directos complementarios | 2 % | 32.81 | 0.66 |
|  |  | Costes directos |  |  | 33.47 |
