# Cala en pavimento

- Propiedad del archivo: CYPE INGENIEROS, S.A.
- Formato: FIEBDC-3/2002
- Divisa: EUR
- Costes indirectos: 3.00 %
- IVA: 21.00 %

## 0 Actuaciones previas

### 0B Trabajos de campo, ensayos e informes

#### 0BC Calas de inspección

**0BC090** Ud Cala en pavimento.
Ejecución de cala de 60x60 cm en pavimento, para inspección visual, con levantado del mismo y demolición de la base de pavimento que pudiera haber, hasta descubrir la estructura, realizada con medios manuales y martillo neumático. Incluso cierre de la cala con reposición de los materiales demolidos, limpieza, recogida de escombros y carga manual a contenedor.
Incluye: Ejecución de la cala. Cierre de la cala. Retirada y acopio de escombros. Carga de escombros sobre contenedor.
Criterio de medición de proyecto: Número de unidades previstas, según documentación gráfica de Proyecto.
Criterio de medición de obra: Se medirá el número de unidades realmente ejecutadas según especificaciones de Proyecto.

| Código | Ud | Descripción | Rendimiento | Precio | Importe |
|---|---|---|---|---|---|
| mt51pav010e | m² | Demolición de pavimento y base de pavimento con medios manuales y martillo neumático, incluso reposición de los materiales demolidos. (material) | 0.640 | 36.00 | 23.04 |
| mo020 | h | Oficial 1ª construcción. (mano de obra) | 1.189 | 22.13 | 26.31 |
| mo113 | h | Peón ordinario construcción. (mano de obra) | 1.189 | 20.78 | 24.71 |
| % | % | Costes directos complementarios | 2 % | 74.06 | 1.48 |
|  |  | Costes directos |  |  | 75.54 |
