# Cala en cimiento

- Propiedad del archivo: CYPE INGENIEROS, S.A.
- Formato: FIEBDC-3/2002
- Divisa: EUR
- Costes indirectos: 3.00 %
- IVA: 21.00 %

## 0 Actuaciones previas

### 0B Trabajos de campo, ensayos e informes

#### 0BC Calas de inspección

**0BC010** Ud Cala en cimiento.
Ejecución de cala, de 1x1 m y 1 m de profundidad, para inspección de cimiento existente, realizada desde el interior del edificio, con levantado previo del pavimento, demolición de la base de pavimento y solera y excavación en el terreno hasta alcanzar el nivel de apoyo de la cimentación y dejarla vista en toda su altura, realizada con medios manuales en suelo de arcilla semidura. Incluso, limpieza, recogida de residuos y tierras excedentes de la excavación y carga manual a contenedor.
Incluye: Replanteo general y fijación de los puntos y niveles de referencia. Levantado del pavimento. Demolición de la base de pavimento y solera existentes. Excavación en sucesivas franjas horizontales y extracción de tierras. Carga de tierras y escombros sobrantes.
Criterio de medición de proyecto: Número de unidades previstas, según documentación gráfica de Proyecto.
Criterio de medición de obra: Se medirá el número de unidades realmente ejecutadas según especificaciones de Proyecto.

| Código | Ud | Descripción | Rendimiento | Precio | Importe |
|---|---|---|---|---|---|
| mt51pav010b | m² | Demolición de pavimento, base de pavimento y solera con medios manuales y martillo neumático. (material) | 1.000 | 9.08 | 9.08 |
| mo113 | h | Peón ordinario construcción. (mano de obra) | 1.476 | 21.69 | 32.01 |
| % | % | Costes directos complementarios | 2 % | 41.09 | 0.82 |
|  |  | Costes directos |  |  | 41.91 |
