# Rebajamiento del nivel freático en excavaciones, para recalce de cimientos

- Propiedad del archivo: CYPE INGENIEROS, S.A.
- Formato: FIEBDC-3/2002
- Divisa: EUR
- Costes indirectos: 3.00 %
- IVA: 21.00 %

## A Acondicionamiento del terreno

### AZ Recalces

#### AZG Gestión del agua

**AZG010** h Rebajamiento del nivel freático en excavaciones, para recalce de cimientos.
Rebajamiento del nivel freático del agua existente en el fondo del pozo excavado para recalce de cimientos, para un caudal máximo de 2,5 m³/h, con electrobomba sumergible, para achique de aguas limpias o ligeramente cargadas, construida en acero inoxidable, con una potencia de 0,55 kW y salida de impulsión roscada de 1 1/2", para una altura máxima de inmersión de 10 m, temperatura máxima del líquido conducido 35°C según UNE-EN 60335-2-41 para uso doméstico y 50°C para otras aplicaciones y tamaño máximo de paso de sólidos 10 mm; y conducto de impulsión de aguas residuales realizado con tubo de PVC para presión de 10 atm, de 50 mm de diámetro, con extremo abocardado, con válvula de compuerta de latón fundido, de diámetro 1 1/2" y válvula de retención de latón para roscar de 1 1/2". Incluso accesorios, uniones y piezas especiales para la instalación de una bomba y su conexión a las redes eléctrica y de saneamiento, conexiones de conducciones y remates, extracción y vertido del agua en los puntos de desagüe previstos, montaje, mantenimiento y desmontaje del sistema.
Incluye: Instalación y montaje del sistema de achique de aguas. Conexión de la bomba. Desmontaje del sistema.
Criterio de medición de proyecto: Tiempo estimado.
Criterio de medición de obra: Amortización en forma de alquiler por horas, según condiciones definidas en el contrato suscrito con la empresa suministradora.

| Código | Ud | Descripción | Rendimiento | Precio | Importe |
|---|---|---|---|---|---|
| mt36bom050s | m | Conducto de impulsión de aguas residuales realizado con tubo de PVC para presión de 10 atm, de 50 mm de diámetro, con extremo abocardado, según UNE-EN 1452. (material) | 0.010 | 3.46 | 0.03 |
| mt36bom051s | Ud | Repercusión, por m de tubería, de accesorios, uniones y piezas especiales para tubo de PVC para presión de 10 atm, de 50 mm de diámetro. (material) | 0.010 | 1.04 | 0.01 |
| mt37svr010e | Ud | Válvula de retención de latón para roscar de 1 1/2". (material) | 0.005 | 17.87 | 0.09 |
| mt37svc010l | Ud | Válvula de compuerta de latón fundido, para roscar, de 1 1/2". (material) | 0.005 | 19.35 | 0.10 |
| mt36bse030bb | Ud | Electrobomba sumergible, para achique de aguas limpias o ligeramente cargadas, construida en acero inoxidable, con una potencia de 0,55 kW y salida de impulsión roscada de 1 1/2", para una altura máxima de inmersión de 10 m, temperatura máxima del líquido conducido 35°C según UNE-EN 60335-2-41 para uso doméstico y 50°C para otras aplicaciones y tamaño máximo de paso de sólidos 10 mm, con cuerpo de impulsión, filtro, impulsor, carcasa y tapa de motor de acero inoxidable AISI 304, eje motor de acero inoxidable AISI 303, cierre mecánico con doble retén en cámara de aceite, parte superior de carbón/cerámica/NBR y parte inferior de SiC/SiC/NBR, motor asíncrono de 2 polos, aislamiento clase F, para alimentación monofásica a 230 V y 50 Hz de frecuencia, condensador y protección termoamperimétrica de rearme automático incorporados, protección IP68, con regulador de nivel incorporado y cable eléctrico de conexión de 5 metros con enchufe tipo shuko. (material) | 0.005 | 850.69 | 4.25 |
| mt36bom020 | Ud | Accesorios para instalación de bomba sumergible portátil, para achique de aguas, instalada en arqueta enterrada y conexión a la red de evacuación. (material) | 0.005 | 22.45 | 0.11 |
| mo008 | h | Oficial 1ª fontanero. (mano de obra) | 0.005 | 23.74 | 0.12 |
| mo113 | h | Peón ordinario construcción. (mano de obra) | 0.006 | 21.69 | 0.13 |
| % | % | Costes directos complementarios | 2 % | 4.84 | 0.10 |
|  |  | Costes directos |  |  | 4.94 |
