# Perforación de forjado de hormigón armado con útiles diamantados

- Propiedad del archivo: CYPE INGENIEROS, S.A.
- Formato: FIEBDC-3/2002
- Divisa: EUR
- Costes indirectos: 3.00 %
- IVA: 21.00 %

## D Demoliciones

### DE Estructuras

#### DEH Hormigón

**DEH023** m Perforación de forjado de hormigón armado con útiles diamantados.
Perforación en húmedo realizada verticalmente en losa maciza de hormigón armado, con corona diamantada de 20 mm de diámetro, previo levantado del pavimento y su base, y carga manual sobre camión o contenedor.
Criterio de valoración económica: El precio no incluye el levantado del pavimento.
Incluye: Replanteo de las zonas a perforar. Perforación del elemento. Fragmentación de los escombros en piezas manejables. Retirada y acopio de escombros. Limpieza de los restos de obra. Carga manual de escombros sobre camión o contenedor.
Criterio de medición de proyecto: Longitud medida según documentación gráfica de Proyecto, con un mínimo de 33 cm.
Criterio de medición de obra: Se medirá la longitud realmente ejecutada según especificaciones de Proyecto, con un mínimo de 33 cm.

| Código | Ud | Descripción | Rendimiento | Precio | Importe |
|---|---|---|---|---|---|
| mt51cpd010fa | m | Perforación en húmedo con corona diamantada de 20 mm de diámetro, en paramento horizontal de hormigón fresco o en masa. (material) | 1.000 | 460.80 | 460.80 |
| mo113 | h | Peón ordinario construcción. (mano de obra) | 0.930 | 21.69 | 20.17 |
| % | % | Costes directos complementarios | 2 % | 480.97 | 9.62 |
|  |  | Costes directos |  |  | 490.59 |
