# Demolición de antepecho de hormigón armado

- Propiedad del archivo: CYPE INGENIEROS, S.A.
- Formato: FIEBDC-3/2002
- Divisa: EUR
- Costes indirectos: 3.00 %
- IVA: 21.00 %

## D Demoliciones

### DF Fachadas

#### DFD Defensas de exteriores

**DFD011** m Demolición de antepecho de hormigón armado.
Demolición de antepecho de 1,25 m de altura y 0,2 m de espesor, de hormigón armado, con martillo neumático y equipo de oxicorte, sin deteriorar los elementos constructivos contiguos, y carga manual sobre camión o contenedor.
Incluye: Demolición del elemento. Corte de las armaduras. Fragmentación de los escombros en piezas manejables. Retirada y acopio de escombros. Limpieza de los restos de obra. Carga manual de escombros sobre camión o contenedor.
Criterio de medición de proyecto: Longitud medida según documentación gráfica de Proyecto.
Criterio de medición de obra: Se medirá la longitud realmente demolida según especificaciones de Proyecto.

| Código | Ud | Descripción | Rendimiento | Precio | Importe |
|---|---|---|---|---|---|
| mq05mai030 | h | Martillo neumático. (maquinaria) | 0.464 | 4.57 | 2.12 |
| mq05pdm010a | h | Compresor portátil eléctrico 2 m³/min de caudal. (maquinaria) | 0.232 | 4.27 | 0.99 |
| mq08sol010 | h | Equipo de oxicorte, con acetileno como combustible y oxígeno como comburente. (maquinaria) | 0.139 | 8.25 | 1.15 |
| mo112 | h | Peón especializado construcción. (mano de obra) | 0.745 | 21.12 | 15.73 |
| mo019 | h | Oficial 1ª soldador. (mano de obra) | 0.149 | 22.42 | 3.34 |
| mo113 | h | Peón ordinario construcción. (mano de obra) | 0.248 | 20.78 | 5.15 |
| % | % | Costes directos complementarios | 2 % | 28.48 | 0.57 |
|  |  | Costes directos |  |  | 29.05 |
