# Refuerzo de pilar de hormigón armado, mediante recrecido con hormigón proyectado

- Propiedad del archivo: CYPE INGENIEROS, S.A.
- Formato: FIEBDC-3/2002
- Divisa: EUR
- Costes indirectos: 3.00 %
- IVA: 21.00 %

## E Estructuras

### EH Hormigón armado

#### EHH Refuerzos con hormigón

**EHH020** m Refuerzo de pilar de hormigón armado, mediante recrecido con hormigón proyectado.
Refuerzo de pilar de hormigón armado de 30x30 cm, mediante recrecido de 10 cm de espesor en todas sus caras, con hormigón HA-25/F/12/XC2, proyectado por vía húmeda, armado con una cuantía de acero de 120 kg/m³ de acero UNE-EN 10080 B 500 S.
Criterio de valoración económica: El precio incluye la elaboración y el montaje de la ferralla en el lugar definitivo de su colocación en obra.
Incluye: Picado de la totalidad del recubrimiento del pilar. Limpieza de la superficie de hormigón. Colocación de las armaduras de refuerzo. Proyección del hormigón. Limpieza de los restos.
Criterio de medición de proyecto: Longitud medida a ejes, según documentación gráfica de Proyecto.
Criterio de medición de obra: Se medirá, a ejes, la longitud realmente ejecutada según especificaciones de Proyecto.

| Código | Ud | Descripción | Rendimiento | Precio | Importe |
|---|---|---|---|---|---|
| mt10hes200a | m³ | Hormigón para proyectar, HA-25/F/12/XC2, con una dosificación de cemento de 400 kg/m³, fabricado en central. (material) | 0.168 | 95.00 | 15.96 |
| mt07aco010g | kg | Acero en barras corrugadas, UNE-EN 10080 B 500 S, suministrado en obra en barras sin elaborar, de varios diámetros. (material) | 19.584 | 1.22 | 23.89 |
| mt08var050 | kg | Alambre galvanizado para atar, de 1,30 mm de diámetro. (material) | 0.134 | 1.50 | 0.20 |
| mq06gun010 | h | Gunitadora de hormigón por vía húmeda 33 kW. (maquinaria) | 0.290 | 35.00 | 10.15 |
| op00ciz020 |  | Cizalla para acero en barras corrugadas. | 1.000 | 0.00 | 0.00 |
| op00ata010 |  | Atadora de ferralla. | 1.000 | 0.00 | 0.00 |
| mo043 | h | Oficial 1ª ferrallista. (mano de obra) | 0.204 | 24.04 | 4.90 |
| mo090 | h | Ayudante ferrallista. (mano de obra) | 0.227 | 22.82 | 5.18 |
| mo045 | h | Oficial 1ª estructurista, en trabajos de puesta en obra del hormigón. (mano de obra) | 2.418 | 24.04 | 58.13 |
| mo092 | h | Ayudante estructurista, en trabajos de puesta en obra del hormigón. (mano de obra) | 1.084 | 22.82 | 24.74 |
| % | % | Costes directos complementarios | 2 % | 143.15 | 2.86 |
|  |  | Costes directos |  |  | 146.01 |
