# Preparación de superficie de hormigón estructural, con medios manuales

- Propiedad del archivo: CYPE INGENIEROS, S.A.
- Formato: FIEBDC-3/2002
- Divisa: EUR
- Costes indirectos: 3.00 %
- IVA: 21.00 %

## E Estructuras

### EH Hormigón armado

#### EHK Preparación de la superficie

**EHK010** m² Preparación de superficie de hormigón estructural, con medios manuales.
Preparación de superficie de hormigón estructural, para la posterior aplicación de productos reparadores y protectores, mediante abujardado con martillo eléctrico, hasta eliminar una capa de 20 mm de espesor, en función de la calidad del hormigón, y carga manual de los restos generados sobre camión o contenedor.
Incluye: Marcado de la zona a sanear. Abujardado de la superficie con martillo eléctrico. Limpieza de la superficie soporte. Retirada y acopio de los restos generados. Carga manual de los restos generados sobre camión o contenedor.
Criterio de medición de proyecto: Superficie medida según documentación gráfica de Proyecto.
Criterio de medición de obra: Se medirá la superficie realmente ejecutada según especificaciones de Proyecto.

| Código | Ud | Descripción | Rendimiento | Precio | Importe |
|---|---|---|---|---|---|
| mq05mai050 | h | Martillo electroneumático manual equipado con bujarda. (maquinaria) | 0.556 | 2.71 | 1.51 |
| mq08gel010k | h | Grupo electrógeno insonorizado, trifásico, de 45 kVA de potencia. (maquinaria) | 0.556 | 5.38 | 2.99 |
| mo112 | h | Peón especializado construcción. (mano de obra) | 0.591 | 22.05 | 13.03 |
| mo113 | h | Peón ordinario construcción. (mano de obra) | 0.591 | 21.69 | 12.82 |
| % | % | Costes directos complementarios | 2 % | 30.35 | 0.61 |
|  |  | Costes directos |  |  | 30.96 |
