# Preparación de superficie de hormigón estructural, con métodos químicos

- Propiedad del archivo: CYPE INGENIEROS, S.A.
- Formato: FIEBDC-3/2002
- Divisa: EUR
- Costes indirectos: 3.00 %
- IVA: 21.00 %

## E Estructuras

### EH Hormigón armado

#### EHK Preparación de la superficie

**EHK030** m² Preparación de superficie de hormigón estructural, con métodos químicos.
Preparación de superficie de hormigón estructural, para la posterior aplicación de productos reparadores y protectores, mediante limpieza con detergente ácido, provocando la eliminación de capas de lechada de cemento depositadas sobre el soporte, y carga manual de los restos generados sobre camión o contenedor.
Incluye: Humectación previa del soporte. Aplicación del detergente ácido. Lavado con equipo de lanza de agua. Aplicación de la solución neutralizadora. Aclarado de la solución neutralizadora. Retirada y acopio de los restos generados. Carga manual de los restos generados sobre camión o contenedor.
Criterio de medición de proyecto: Superficie medida según documentación gráfica de Proyecto.
Criterio de medición de obra: Se medirá la superficie realmente ejecutada según especificaciones de Proyecto.

| Código | Ud | Descripción | Rendimiento | Precio | Importe |
|---|---|---|---|---|---|
| mt08lim020b | l | Detergente ácido sin fosfatos, para limpieza de superficies pétreas, superficies cerámicas y estructuras de hormigón. (material) | 0.100 | 6.66 | 0.67 |
| mt08lim040 | kg | Solución de agua y amoníaco al 20%, para la neutralización de detergentes ácidos. (material) | 0.070 | 4.56 | 0.32 |
| mq08lch020c | h | Equipo de chorro de agua a presión, con adaptador para lanza de agua. (maquinaria) | 0.232 | 6.06 | 1.41 |
| mo112 | h | Peón especializado construcción. (mano de obra) | 0.924 | 22.05 | 20.37 |
| % | % | Costes directos complementarios | 2 % | 22.77 | 0.46 |
|  |  | Costes directos |  |  | 23.23 |
