# Refuerzo de vigueta de hormigón en forjado unidireccional, con perfiles tubulares de acero galvanizado

- Propiedad del archivo: CYPE INGENIEROS, S.A.
- Formato: FIEBDC-3/2002
- Divisa: EUR
- Costes indirectos: 3.00 %
- IVA: 21.00 %

## E Estructuras

### EH Hormigón armado

#### EHP Refuerzos con perfiles metálicos

**EHP050** m Refuerzo de vigueta de hormigón en forjado unidireccional, con perfiles tubulares de acero galvanizado.
Refuerzo de vigueta de hormigón armado o pretensado en forjado unidireccional, compuesto por adhesivo de dos componentes a base de resina epoxi, con polisulfuros, como puente de unión, aplicado con brocha en la base de la vigueta; perfil tubular de acero galvanizado, de sección rectangular, de 100x60x4 mm, fijado a la estructura mediante soportes de postensión a 2 cm de la vigueta; conectores metálicos soldados al perfil a tresbolillo y empotrados en la base de la vigueta; y mortero tixotrópico de dos componentes, con fibras de poliamida, colocado como relleno entre la vigueta y el perfil.
Incluye: Limpieza y saneado de la base de la vigueta. Anclaje de los soportes de postensión en los apoyos. Replanteo y realización de los taladros en la base de la vigueta. Aplicación del adhesivo en la vigueta. Colocación de los conectores en los taladros. Corte del perfil. Replanteo y soldadura de los conectores. Colocación del perfil de refuerzo sobre los soportes. Preparación de la mezcla de mortero. Aplicación con paleta del mortero. Puesta en carga del perfil. Limpieza de los restos generados.
Criterio de medición de proyecto: Longitud medida según documentación gráfica de Proyecto.
Criterio de medición de obra: Se medirá la longitud realmente ejecutada según especificaciones de Proyecto.

| Código | Ud | Descripción | Rendimiento | Precio | Importe |
|---|---|---|---|---|---|
| mt09reh303 | kg | Adhesivo de dos componentes a base de resinas epoxi sin disolventes, reforzadas con polisulfuros, para formación de capa de adherencia de alta resistencia mecánica entre el hormigón endurecido y morteros de resina epoxi u hormigones frescos. (material) | 0.050 | 20.81 | 1.04 |
| mt09reh301b | Ud | Soporte de postensión, de fundición, para la fijación del perfil perfil tubular de acero galvanizado, de sección rectangular a los apoyos de la vigueta a reforzar. (material) | 0.700 | 7.47 | 5.23 |
| mt26reh305cd | Ud | Anclaje compuesto por varilla roscada de acero galvanizado calidad 5.8, según UNE-EN ISO 898-1 de 12 mm de diámetro, y 160 mm de longitud, tuerca y arandela, para fijaciones sobre estructuras de hormigón. (material) | 1.300 | 1.69 | 2.20 |
| mt26reh306 | Ud | Cartucho de resina para anclaje químico de varillas roscadas en perforaciones de elementos estructurales de hormigón. (material) | 0.200 | 7.75 | 1.55 |
| mt09reh300d | m | Perfil tubular de acero galvanizado, de sección rectangular, de 100x60x4 mm, para refuerzo de viguetas en forjados unidireccionales. (material) | 1.000 | 21.83 | 21.83 |
| mt26reh302 | Ud | Tornillo de acero de 6 mm de diámetro y 70 mm de longitud, para formación de conectores en refuerzos de viguetas de hormigón. (material) | 5.000 | 0.04 | 0.20 |
| mt09reh304 | kg | Mortero tixotrópico de dos componentes, a base de cemento mejorado con resinas sintéticas, humo de sílice y fibras de poliamida, de alta resistencia mecánica y retracción controlada, para reparación y regularización de elementos estructurales de hormigón. (material) | 6.000 | 1.30 | 7.80 |
| mq08sol020 | h | Equipo y elementos auxiliares para soldadura eléctrica. (maquinaria) | 0.116 | 3.42 | 0.40 |
| mo042 | h | Oficial 1ª estructurista. (mano de obra) | 2.957 | 24.04 | 71.09 |
| mo112 | h | Peón especializado construcción. (mano de obra) | 1.602 | 22.05 | 35.32 |
| % | % | Costes directos complementarios | 2 % | 146.66 | 2.93 |
|  |  | Costes directos |  |  | 149.59 |
