# Inyección de resinas en fisuras, para reparación de estructura con presencia de agua

- Propiedad del archivo: CYPE INGENIEROS, S.A.
- Formato: FIEBDC-3/2002
- Divisa: EUR
- Costes indirectos: 3.00 %
- IVA: 21.00 %

## E Estructuras

### EH Hormigón armado

#### EHY Reparaciones

**EHY066** m Inyección de resinas en fisuras, para reparación de estructura con presencia de agua.
Inyección en fisura con lechada fluida de dos componentes a base de resina de isocianato, sin disolventes, (rendimiento: 0,5 kg/m), aplicada mediante equipo de inyección a baja presión, para reparación estructural en elemento de hormigón sumergido o con presencia de agua, sin necesidad de sellar previamente la fisura, que se sellará al contacto de la lechada con el agua presente en el elemento.
Criterio de valoración económica: El precio no incluye la limpieza del interior de la fisura ni la colocación de los inyectores.
Incluye: Premezclado de los componentes de la lechada. Conexión de la manguera con los inyectores. Inyección mecánica de la lechada. Desconexión de la manguera. Limpieza superficial.
Criterio de medición de proyecto: Longitud medida según documentación gráfica de Proyecto.
Criterio de medición de obra: Se medirá la longitud realmente ejecutada según especificaciones de Proyecto.

| Código | Ud | Descripción | Rendimiento | Precio | Importe |
|---|---|---|---|---|---|
| mt09reh135a | kg | Lechada fluida de dos componentes a base de resina de isocianato, sin disolventes, como relleno expansivo para inyección de fisuras con presencia de agua de más de 1,0 mm de anchura, temperatura de aplicación entre 5°C y 30°C, según UNE-EN 1504-5. (material) | 0.500 | 11.91 | 5.96 |
| mq06eim010 | h | Equipo de inyección manual de morteros fluidos y resinas. (maquinaria) | 0.128 | 1.72 | 0.22 |
| mo020 | h | Oficial 1ª construcción. (mano de obra) | 0.148 | 22.13 | 3.28 |
| mo112 | h | Peón especializado construcción. (mano de obra) | 0.148 | 21.12 | 3.13 |
| % | % | Costes directos complementarios | 2 % | 12.59 | 0.25 |
|  |  | Costes directos |  |  | 12.84 |
