# Muro capuchino de fábrica armada, de ladrillo cerámico cara vista, con armadura de tendel

- Propiedad del archivo: CYPE INGENIEROS, S.A.
- Formato: FIEBDC-3/2002
- Divisa: EUR
- Costes indirectos: 3.00 %
- IVA: 21.00 %

## F Fachadas y particiones

### FE Fábrica estructural

#### FEA Muros de fábrica armada

**FEA040** m² Muro capuchino de fábrica armada, de ladrillo cerámico cara vista, con armadura de tendel.
Muro capuchino de 11,5+6+11,5 cm de espesor de fábrica armada compuesto por hoja exterior de 11,5 cm de espesor, de fábrica de ladrillo cerámico cara vista perforado hidrofugado, color Salmón, acabado liso, 24x11,5x5 cm, resistencia a compresión 20 N/mm², con juntas de 10 mm de espesor, junta rehundida, recibida con mortero de cemento industrial, color gris, M-7,5, suministrado a granel y hoja interior de 11,5 cm de espesor, de fábrica de ladrillo cerámico cara vista perforado hidrofugado, color Salmón, acabado liso, 24x11,5x5 cm, resistencia a compresión 20 N/mm², con juntas de 10 mm de espesor, junta rehundida, recibida con mortero de cemento industrial, color gris, M-7,5, suministrado a granel; separadas por una cámara de aire de 6 cm de espesor y reforzadas con armadura de tendel prefabricada de acero galvanizado en caliente, de 5 mm de diámetro y 250 mm de anchura, colocada en hiladas cada 40 cm aproximadamente y como mínimo en arranque de la fábrica sobre forjado, bajo vierteaguas y sobre cargadero de huecos.
Incluye: Limpieza y preparación de la superficie soporte. Replanteo, planta a planta. Colocación y aplomado de miras de referencia. Tendido de hilos entre miras. Colocación de plomos fijos en las aristas. Colocación de las piezas por hiladas a nivel. Repaso de juntas y limpieza del paramento. Colocación de las armaduras de tendel prefabricadas entre hiladas. Limpieza.
Criterio de medición de proyecto: Superficie medida según documentación gráfica de Proyecto, sin duplicar esquinas ni encuentros, deduciendo los huecos de superficie mayor de 1 m².
Criterio de medición de obra: Se medirá la superficie realmente ejecutada según especificaciones de Proyecto, sin duplicar esquinas ni encuentros, deduciendo los huecos de superficie mayor de 1 m².

| Código | Ud | Descripción | Rendimiento | Precio | Importe |
|---|---|---|---|---|---|
| mt05plt010nb | Ud | Ladrillo cerámico cara vista perforado hidrofugado, color Salmón, acabado liso, 24x11,5x5 cm, para uso en fábrica no protegida (pieza U), categoría I, resistencia a compresión 20 N/mm², densidad 1700 kg/m³, según UNE-EN 771-1. (material) | 140.700 | 0.25 | 35.18 |
| mt08aaa010a | m³ | Agua. (material) | 0.018 | 1.50 | 0.03 |
| mt09mif010db | t | Mortero industrial para albañilería, de cemento, color gris, categoría M-7,5 (resistencia a compresión 7,5 N/mm²), suministrado a granel, según UNE-EN 998-2. (material) | 0.097 | 53.90 | 5.23 |
| mt07aae010lbO | m | Armadura de tendel prefabricada de acero galvanizado en caliente, de 5 mm de diámetro, 250 mm de anchura y 2,70 m de longitud, con geometría diseñada para permitir el solape y ganchos para dinteles y esquineras. Según UNE-EN 845-3. (material) | 2.500 | 6.07 | 15.18 |
| mq06mms010 | h | Mezclador continuo con silo, para mortero industrial en seco, suministrado a granel. (maquinaria) | 0.426 | 1.94 | 0.83 |
| op00amo010 |  | Amoladora o radial. | 1.000 | 0.00 | 0.00 |
| mo021 | h | Oficial 1ª construcción en trabajos de albañilería. (mano de obra) | 2.070 | 23.10 | 47.82 |
| mo114 | h | Peón ordinario construcción en trabajos de albañilería. (mano de obra) | 2.070 | 21.69 | 44.90 |
| mo043 | h | Oficial 1ª ferrallista. (mano de obra) | 0.129 | 24.04 | 3.10 |
| mo090 | h | Ayudante ferrallista. (mano de obra) | 0.129 | 22.82 | 2.94 |
| % | % | Costes directos complementarios | 2 % | 155.21 | 3.10 |
|  |  | Costes directos |  |  | 158.31 |
